# Neubau HI-TRON – Gebäude 308 D
Angebotsaufforderung (GAEB DA XML 3.2, DA83)
Projekt: 1570
Währung: EUR
Nebenangebote zugelassen: ja
Auftraggeber: Universitätsmedizin, der Johannes-Gutenberg-Universität Mainz, Langenbeckstraße 1, 55131 Mainz, Deutschland
Erstellt mit: GXML Toolbox V3.3 R20230829, iTWO_64 V24.0.1022, 24.04.2026

## A nicht belegt

## B Allgemeine Angaben, Baubeschreibung
B.  Allgemeine Angaben, Baubeschreibung
(zu Punkt 0.1  VOB/C DIN 18 299)

B.1  Baubeschreibung HI-TRON
(zu Punkt 0.1.3  VOB/C DIN 18 299)

Die Universitätsmedizin der Johannes-Gutenberg-Universität Mainz plant auf ihrem südwestlichen Gelände den Neubau eines Forschungs- und Laborgebäudes für das Helmholtz Instituts für translationale Onkologie und Krebsimmuntherapie.
Das Ziel des HI-TRON ist der Aufbau eines weltweit führenden Zentrums für personalisierten Krebsmedizin am Wissenschaftsstandort Mainz.
Der Neubau HI-TRON bildet den Schlussstein der bereits fertiggestellten Reihe modularer Gebäude (PKZI/KTI/NIC) für die Unterbringung von Forschungs-, Verfügungs- und Institutionsflächen, am Kilian Weg, im Südwesten des Geländes der Universitätsmedizin Mainz.
In den bisherigen Bauabschnitten wurden bereits die Bauteile 1 bis 5 errichtet und fertiggestellt. In diesem aktuellen Bauabschnitt HI-TRON wird der Forschungsneubau als letzter 6. Würfel - Bauteil 6 errichtet.

Bestand:  BT 1+2:  PKZI "Paul-Klein-Zentrum für Immunintervention"
Bestand:  BT 3+4:  KTI "Klinisch Theoretische Institute"
Bestand  BT 5:  NIC "Neuro Imaging Center"

Neu:  BT 6:  HI-TRON "Helmholtz-Institut für Translationale Onkologie"
  (Neubau Laborgebäude mit neuer viergeschossiger Verbindungsbrücke zum
  Bestand)

Der Neubau besteht aus einem rechteckigen Massivbau mit Untergeschoss, Erdgeschoss, 4 Obergeschos- sen und einer Technikzentrale im Dachgeschoss (5. Obergeschoss). In den Geschossen 1-4 wird der Neubau mit einem geschlossenen, verglasten Brückenbauwerk an den Bestand angeschlossen.
Technikzentralen:
Neben einzelnen Technikräumen im Untergeschoss befindet sich die Haupt-Technikzentrale im OG 5 als Dachgeschoss mit direkt angrenzenden, außenliegenden, frei bewitterten Technikhof als Aufstellfläche für die Rückkühler. Erschließung erfolgt über Fluchttreppenhaus. Vom Technikhof gelangt man über eine Außentreppe direkt auf die Dachflächen des Neubaus.

Tragwerk/ Konstruktion:
Massivbauweise  mit Wänden (25-30 cm; teilw. geneigt) und Flachdecken aus Stahlbeton (ca. 34 cm).
Flachgründung ca. 1,20 m dicke, durchlaufende Bodenplatte.
Teildachfläche im 5. OG der Technikzentrale als Stahltragwerk mit Trapezblech.
Nichttragende Trennwände aus Mauerwerk, Gipskarton, Systemtrennwände

Tragwerk Brücke
Die Brücke im OG 1-4 als Verbindung zum Bestandsgebäude "NIC" wird in Massivbauweise ausgeführt mit Flachdecken aus Ortbeton mit Unterzügen, Auflagerung der Unterzüge auf angedübelten Stahlblechkonsolen am Bestand.

Fassade:
Laborgebäude HI-TRON: Lochfassade aus Einzelfenstern, Türen, Außenwandbekleidung aus WDVS.
Eingangsbereich: Pfosten-Riegel-Konstruktion.
Brücke:  geschosshohe Pfosten-Riegel-Konstruktion mit Öffnungsflügeln und geschlossenen Paneelen. Die Brückenunterseite: gedämmte Metallkassettenbekleidung.

Windlastzone
Windlastzone 1 (Mainz)

B.2  Abmessungen HI-TRON
(zu Punkt 0.1.3  VOB/C DIN 18 299)

Laborgebäude:
Breite:  ca. 22 m
Länge:  ca. 26 m
Höhe:  ca. 27 m über OK FFB EG
BGF:  ca. 4.227 m2
Geschosshöhen: ca. 4,50 m im UG sowie ca. 4 - 4,50 m in den Obergeschossen.

Brücke:
Breite:  ca. 3,30 m
Länge:  ca. 11 m
Höhe:  ca. 16,80 m (OG 1-4) ; OK FFB OG 1 ca. 4 m über OK FFB EG
BGF:  ca. 140 m2
Geschosshöhen: ca. 4 m

BGF gesamt ca. 4.367 m2
Größe Baufeld ca. 2.000 m2

Gebäudehöhen:
Die Höhenangaben in den Plänen beziehen sich auf einen Höhepunkt:
OKFF EG +0,55 = 123,89 ü NN.

B.3  Lage der Baustelle und Zufahrtswege zum Baustellenbereich
(zu Punkt 0.1.1  VOB/C DIN 18 299)

Baufeld Neubau HI-TRON - Lage, Erschließung, Zu- und Ausfahrt
Das Baugrundstück befindet sich auf dem Gelände des Klinikums der Johannes-Gutenberg-Universität. südwestlich des Kilian-Weges und östlich der bereits fertiggestellten Bauteile 1 und 5. Die Grundstücksgrenze begrenzt das Baufeld südwestlich, im Nordosten und Südosten durch die Straßen "Kilianweg" und "Obere Zahlbacher Straße".

Der Zugang zum Baufeld erfolgt über die öffentliche Straße "Kilianweg" im Südwesten des Uni-Geländes.
Die Zufahrt zum Grundstück erfolgt über die Hauptpforte 201 an der Langenbeckstraße.Von der Hauptpforte biegt man nach rechts in den Helmholtz-Weg ein, biegt anschließend in den Paul-Ehrlich-Weg und erreicht am Ende den Kilianweg. Der Kilianweg ist während der Bauphase eine Einbahnstraße. Die Ausfahrt aus dem BE Gelände HI-TRON erfolgt über die obere Zahlbacherstraße.

Die Einbahnstraßenregelung im Kilianweg gilt nicht für Rettungs-oder Feuerwehrfahrzeuge.

Die Andienung des Baufeldes mit Belieferung und Entsorgung erfolgt ausschließlich vom Kilianweg. Für die Be- und Entladung der Fahrzeuge bleiben die Fahrzeuge hier in einem abgetrennten Bereich direkt auf der Straße stehen. Eine Verkehrsführung auf dem Baufeld ist für die Liefer- und Entsorgungsfahrzeuge nicht vorgesehen. Entsprechende Quertransporte mit ggf. weiteren kleineren Förderfahrzeugen ist durch den AN vorzusehen und einzukalkulieren.
Die teilweise befestigten Flächen auf dem Baufeld ermöglichen den Quertransport der Materialien auf dem Baufeld. Lage und Art der befestigten Flächen siehe Baustelleneinrichtungsplan.

B.4  Allgemeine Angaben Baufeld HI-TRON
(zu Punkt 0.1  VOB/C DIN 18 299)

Baufeldfreimachung:
(zu Punkt 0.1.1  VOB/C DIN 18 299)

Die Baufeldfreimachung ist bereits erfolgt.

Bestandsleitungen auf dem Baufeld HI-TRON
(zu Punkt 0.1.17 / 0.1.16  VOB/C DIN 18 299)

Fernwärme-Leitung
Am westlichen Rand des Baufeldes (vor Bestandsgebäude NIC) verläuft eine sich in Betrieb befindliche unterirdische Bestands-Fernwärmeleitung. Die Lage und Tiefe ist den Baustelleneinrichtungsplänen und Schnitten zu entnehmen. Bei allen Bautätigkeiten ist der Schutz der Leitung zu beachten.

Kampfmittelräumung
(zu Punkt 0.1.18  VOB/C DIN 18 299)

Eine Kampfmittelräumung auf dem Baufeld ist vor Baubeginn durch einen vom AG beauftragten Kampfmittelräumdienst erfolgt.

Geländehöhen
(zu Punkt 0.1.1  VOB/C DIN 18 299)

Nach dem vorliegenden Höhenplan liegt die Höhe des weitgehend ebenen Geländes
zwischen etwa 123,7 mNN und 124,0 mNN.

Baugrund
(zu Punkt 0.1.9 / 0.1.21  VOB/C DIN 18 299)

Aufgefüllter, umgelagerter Boden, ggfs. vereinzelte Bauwerksreste, mit Bauschutt durchsetzt.
(MP Z0 bis Z2, vereinzelt DK 0 - III nach LAGA Boden)
Anstehender tertiärer Boden (ca. Z0 - Z1.2 nach Laga Boden)
Ergebnisse bisher erfolgter Beprobung im Rahmen der Baugrubenerstellung gem. ErsatzbaustoffVerordnung:
BM-0, BM-F0*,  BM-F1, BM-F2  BM-F3

Grundwasser
(zu Punkt 0.1.10  VOB/C DIN 18 299)

Im Rahmen der Baugrunderkundungen wurde weder Grundwasser noch Schichtwasser
erbohrt. Nach dem Umweltbericht 1989 - Teil "Gewässerschutz" mit Hydrogeologischer
Kartierung der Stadt Mainz vom Dezember 2000 steht das Grundwasser im Projektgebiet
etwa 30 m bis 40 m unter Gelände an. Das Grundwasser ist demnach für das geplante
Bauvorhaben nicht maßgebend. Allerdings ist in den sandigen und kiesigen Schichten der
Auffüllung mit Schichtwasser zu rechnen, das wie auch das anfallende Tag- und Niederschlagswasser
zu fassen und schadlos abzuleiten ist. Dafür ist eine Tagwasserhaltung während der Bauzeit vorzuhalten.

Archäologische Funde Baufeld HI-TRON
(zu Punkt 0.1.17  VOB/C DIN 18 299)

Die Archäologischen Untersuchungen auf dem Baufeld sind abgeschlossen.

B.5  Lager-, Arbeitsplätze und Verkehrswege innerhalb des Baugeländes
(zu Punkt 0.1.4 / 0.1.5 / 0.1.8 / 0.1.15  VOB/C DIN 18 299)

Es bestehen nur stark eingeschränkte und kurzzeitige Anlieferungs- und Lagerungsmöglichkeiten.
Anlieferungstermine und Benutzungszeiträume sind mit allen am Bau beteiligten Firmen und der AG-Objektüberwachung einvernehmlich abzustimmen und eigenverantwortlich so zu organisieren, dass keine unnötigen Wartezeiten und keine Behinderungen für den laufenden Krankenhausbetrieb entstehen.
Aufgrund der beengten Verhältnisse sollen nicht mehr als zwei LKW`s gleichzeitig das Baugelände anfahren.

Die Auftragnehmer haben bei der Anlieferung die ausgewiesenen Verkehrswege zu benutzen.
Mit Behinderungen während der Bauzeit (Krankenhausverkehr u.a.) ist zu rechnen.

Auf der eigentlichen Baustelle, also innerhalb des Bauzauns, besteht striktes Parkverbot für alle TGA- und Ausbaugewerke

Parken/Warten/Aufstellen auf den Aufstellflächen ohne Genehmigung der AG-Objektüberwachung ist untersagt. Die Zuteilung der Aufstellflächen erfolgt ausschließlich durch die AG-Objektüberwachung.
Es ist zu gewährleisten, dass Feuerwehr- und Rettungsfahrzeuge jederzeit ungehindert ins Baufeld einfahren können. Dies bedeutet insbesondere, dass Zufahrtstore und deren Verlängerungen ins Baufeld jederzeit in voller Breite freizuhalten sind.

Behindert der AN den Nutzerbetrieb bzw. den öffentlichen Verkehr durch gelagerte Baumaterialien, Geräte oder sonstige Hilfsmittel, so hat er diese unverzüglich umzulagern. Bei Dringlichkeit kann der AG die Umlagerung durchführen lassen. Die Kosten und Gefahr trägt der AN, sofern die Lagerfläche nicht mit der Objektüberwachung des AG abgestimmt war, oder diese nicht in der vorgesehenen Zeit frei geräumt wird.
Parken auf dem Baustellengelände ist grundsätzlich nur zum Be- und Entladen gestattet, Lieferfahrzeuge haben das Baufeld unverzüglich nach Entladen zu verlassen. Es ist einzukalkulieren, dass bei Bedarf sämtliche Fahrzeuge des AN im benachbarten Verkehrsraum innerhalb des Klinikgeländes geparkt werden müssen. Gegebenenfalls ist nach Wahl des AN mit einem Shuttle-Verkehr zu kalkulieren.

Auf Baustelleneinrichtungsflächen und dem Baufeld gilt die StVO.
Nähere Einzelheiten sind dem Lageplan zu entnehmen.

B.6  Andienung Entsorgungsbetrieb UMM gegenüber der Baustelle Kilianweg
(zu Punkt 0.1.1  VOB/C DIN 18 299

Gegenüber der Baustellenanlieferungsfläche  befinden sich die Entsorgungsbetriebe der UM. Die Fahrzeuge der Entsorgungsbetriebe werden über die Disponenten im Versorgungsmanagement der UMM gezielt für bestimmte Wochentage angefordert. Pro Monat erfolgen insgesamt ca. 10  Leerungen. Pro Leerung sind 2 Fahrten erforderlich. In Summe 20 LKW-Fahrten / Monat die über die UMM gezielt angefordert werden.
Die  Leerungsaufträge für die Container am Entsorgungshof im Kilianweg werden in der Regel im Zeitfenster von 07:00 bis 12:00 Uhr disponiert. Für die Planung dieser Entsorgungsfahrten benötigt die UMM eine Woche Vorlaufzeit.
Um Anlieferungen mit den Entsorgungsbetrieben aber auch der Firmen untereinander disponieren zu können, findet wöchentlich über die OÜ eine Abfrage der geplanten Lieferungen für die Folgewoche statt. Bis spätestens Mittwoch ist die Planung für die Folgewoche in den Baustellenanlieferplan von allen Beteiligten einzutragen. Wenn möglich sollte das Zeitfenster zwischen 07:00 Uhr und 12:00 Uhr freigehalten werden. Nicht oder zu spät angemeldete Lieferungen können nicht berücksichtigt und müssen auf Kosten des AN verschoben werden.

B.7  Regelungen zum Parken auf dem Gelände des Klinikums
(zu Punkt 0.1.4  VOB/C DIN 18 299)
Die Bewirtschaftung der Parkplätze und Parkhäuser auf dem Gelände der Universitätsmedizin Mainz erfolgt durch die Parken in Mainz GmbH (PMG).
Die Parkgebühren sind nach den gültigen Betreiberbestimmungen (PMG) zu entrichten. Weitere Informationen erhalten Sie auf der Internetseite der PMG (https://www.parken-in-mainz.de/de/). Diese zurzeit gültigen Parkgebühren des Betreibers PMG sind in die Einheitspreise einzukalkulieren.
In Ausnahmefällen kann bei längerfristigen Arbeiten eine kostenfreie Parkberechtigung mit einer Laufzeit von zunächst drei Monaten ausgehändigt werden. Diese kann bei Bedarf verlängert werden.
Die Firmen möchten sich bitte beim Geschäftsbereich Personal - Abteilung Admin-Pool im Gebäude 403, 2.OG, Zimmer 227 (Telefon-Nr. 06131 / 17 7390) melden, um eine Parkberechtigung zu erhalten.

B.8  Ortsbesichtigung
(zu Punkt 0.1.1  VOB/C DIN 18 299)

Eine Ortsbesichtigung vor der Angebotsabgabe zur Feststellung der örtlichen Gegebenheiten zur Lage, Transportwegen, Leistungsumfang etc. ist bei Bedarf möglich.

B. 9  Umweltschutz
(zu Punkt 0.1.11  VOB/C DIN 18 299)

Bei der Vorbereitung und Durchführung von Baumaßnahmen, Unterhaltung und Betrieb von baulichen
Anlagen sowie deren Beseitigung sind die entsprechenden bundes- und landesrechtlichen
Vorgaben der Umwelt- und Naturschutzgesetze (u. a. BBodSchG, WHG, BNatSchG), der Leitfaden
Nachhaltiges Bauen, die Arbeitshilfen Boden- und Grundwasserschutz, die Arbeitshilfen Abwasser,
die Arbeitshilfen Recycling sowie die Arbeitshilfen Kampfmittelräumung zu beachten.

Jeder AN hat daher sicherzustellen, dass Verschmutzungen jeglicher Art nicht über die Baufeldgrenzen gelangen. Weiterhin ist darauf zu achten, dass kein belastetes Abwasser, Chemikalien, Fette oder Öle in den Boden und das Grundwasser eingeleitet werden.
Innerhalb des Baustellengeländes sind unvermeidbare Verschmutzungen möglichst gering zu halten und täglich zu entfernen. Aushübe, Bauschutt und sonstige Abfälle müssen entsprechend den gesetzlichen Bestimmungen entsorgt werden und dürfen nicht in die Arbeitsräume der Baugrube bzw. auf das Baustellengelände geworfen werden. Sie sind nach Erfordernis abzufahren.
Bei Zuwiderhandlung wird vom Auftraggeber die Entsorgung durch einen Dritten beauftragt, die
hierfür entstehenden Kosten werden dem Verursacher in Rechnung gestellt.
Es ist sicherzustellen, dass keine Stoffe mit einer Kennzeichnung (R-Sätze) R 50 bis R 58 in
Kontakt mit der Umwelt kommen. Es ist sicherzustellen, dass der Boden nicht durch chemische
Verunreinigungen kontaminiert wird.

## C Leistungsumfang, Schnittstellen
C  Leistungsumfang, Schnittstellen

C.1  Leistungsumfang
(zu Punkt 0.1.3  / 0.2.1 VOB/C DIN 18 299)

Bei der Ausführung der Leistungen sind insbesondere zu beachten:
- die VOB/B, VOB/C in der zum Zeitpunkt der Angebotsabgabe aktuellen Fassung,
- die Baustellenordnung mit dem SiGe-Plan
- die Vertragsunterlagen mit allen Anlagen

Leistungsbereiche dieser Vergabeeinheit sind im Wesentlichen:
- Herstellung von Deckenschürzen
- Mobile Trennwände

C.2  Schnittstellen
(zu Punkt 0.1.22 / 0.1.23 / 0.2.1  VOB/C DIN 18 299)

Zu anderen Leistungen Dritter AN bestehen Schnittstellen wie nachfolgend, ohne Anspruch auf Vollständigkeit aufgelistet:

bereits ausgeführte Leistungen
VE 020 - Baustelleneinrichtung
VE 040 - Baugrube / Erdbau
VE 050 - Rohbau

gleichzeitig laufende Bauarbeiten

VE 110.2 - Fenstermontagen, PR-Fassade
VE 220.1 - Estricharbeiten
VE 220.2 - Terrazzoarbeiten
VE 230 - Beschichtungsarbeiten
VE 300 - Trockenbau
VE 310 - Elementtrennwände
VE 311 - Mobile Trennwände
VE 341 - Innentüren-Holz
VE 342 - Innentüren-Stahl
VE 370 - Anstricharbeiten
VE 400 - TGA diverse

Der Auftragnehmer ist verpflichtet, seine Arbeiten mit den Unternehmern der gleichzeitig
laufenden Bauarbeiten so zu koordinieren, dass keine Unterbrechungen bzw. Behinderungen
im Bauablauf eintreten. Daraus bedingte Erschwernisse sind in die Einheitspreise einzukalkulieren.

## D Sicherheits- und Gesundheitskoordination
D  Sicherheits- und Gesundheitskoordination
(zu Punkt 0.2.3  VOB/C DIN 18 299)

Der Auftraggeber hat einen Sicherheits- und Gesundheits-Koordinator (SiGeKo) gem. BaustellV beauftragt.

Die Auflagen und die Baustellenordnung des SiGe-Koordinators sind durch den Auftragnehmer und seiner Nachunternehmer zu beachten.
Die Verpflichtungen des Auftragnehmers gem. LBauO Rheinland- Pfalz  § 55 Bauleiterin und Bauleiter bleiben hiervon ausdrücklich unberührt und entlasten nicht von der Verpflichtung des Auftragnehmers.
Der SiGeKO erstellt einen Sicherheits- und Gesundheitsschutzplan (SiGe-Plan) sowie  eine Unterlage für spätere Arbeiten.
Während der gesamten Bauzeit werden durch den SiGeKo Begehungen in regelmäßigen Abständen durchgeführt und protokolliert.  Auf besondere Anforderung hat der AN diesen Begehungen mit einem auskunftsfähigen, deutschsprachigen Mitarbeiter teilzunehmen. Der AN verpflichtet sich, Beanstandungen und sicherheitstechnische Mängel unverzüglich zu beseitigen.

## D.1 Ergänzende Vorschriften Gesundheitsschutz UMM
D.1  Ergänzende Vorschriften Gesundheitsschutz UMM
(zu Punkt 0.2.3  VOB/C DIN 18 299)

D.1.1  Notfallregelung

Ein Erste-Hilfe-Container wird in der BE nicht durch den AG vorgehalten. Zur Erstversorgung seiner Mitarbeitetenden hat jeder Unternehmer einen Ersthelfer jederzeit auf der Baustelle im Einsatz.
In dringenden Notfällen, akuten, potentiell sogar lebensbedrohlichen Notlagen ist Hilfe über die Allgemeine Notfallnummer 112 anzufordern.

In Fällen umgehend erforderlicher, ärztlicher Hilfe, jedoch nicht lebensbedrohlicher Situationen lautet die Nummer des ärztlichen Notdienstes 116117.

## E Zusätzliche Technische Vorschriften und Ausführungsbestimmungen
E. Zusätzliche Technische Vorschriften und Ausführungsbestimmungen
(zu Punkt 0.2  VOB/C DIN 18 299)

## E.1. Ausführungsunterlagen (§ 3 VOB/B)
E.1.  Ausführungsunterlagen  (§ 3 VOB/B)
(zu Punkt 0.2  VOB/C DIN 18 299)

E.1.1  Regelwerke Leistungserfüllung

Sollten sich Regelwerke vor der Abnahme ändern bzw. neue Regelwerke Geltung erlangen, die Veränderungen in der Bauausführung erforderlich machen, ist dies dem Auftraggeber umgehend anzuzeigen.
Soweit in der Leistungsbeschreibung auf Technische Spezifikationen, z.B. nationale Normen, mit denen Europäische Normen umgesetzt werden, europäische technische Bewertungen, gemeinsame technische Spezifikationen, internationale Normen, Bezug genommen wird, werden auch ohne den ausdrücklichen Zusatz "oder gleichwertig" immer technisch gleichwertige Technische Spezifikationen in Bezug genommen.

E.1.2  Datenaustausch digital / Verpflichtende Nutzung der Projektplattform

PLAN- UND DOKUMENTENMANAGEMENT

- Plattform zum Plan- und Dokumentenmanagement:
- Der AG stellt für die Übergabe von Planunterlagen und Dokumenten eine digitale Plattform (Cloud) bereit.
- Lizenzkosten entstehen nicht, zusätzliche Aufwände können daher nicht angemeldet werden.

WERK- UND MONTAGEPLANUNG

- Die Übergabe aller Ausführungsunterlagen erfolgt über die Plattform.
- Die Übergabe der Werk- und Montageplanung des AN hat durch den AN über die Projektplattform zu erfolgen. Zur Erfüllung der Bringschuld sind die Empfänger über den Upload zu informieren.
- Die Kommentierung der Werk- und Montageplanung erfolgt ebenfalls über die Plattform.
- Die Überarbeitung der Werk- und Montageplanungen nach Einarbeitung der Kommentierung wird erneut als neue Version auf die Plattform hochgeladen.

AUFGABENMANAGEMENT

- Für die Abwicklung des Baustellenmanagements (wie Qualitätssicherung, Zustandsfeststellungen und Abnahmen, Management von Mängeln, Zusatz- und Restleistungen) werden die Funktionalitäten der CDE für das Baustellenmanagement durch den AG vorgegeben. Der AN verpflichtet sich an der Kommunikation über diese Plattform teilzunehmen und Zuweisung von Aufgaben (wie beispielsweise Restleistungen oder Mängeln) über diese Plattform zu akzeptieren.  Der AN ist weiterhin verpflichtet, die Bearbeitung dieser Aufgaben in der digitalen Plattform zu dokumentieren und bearbeitete Aufgaben frei zu melden.
- Teile des Antragswesen (Stundenlohnanträge, Kernbohranträge, Anträge für Lagerplätze...) sowie Meldungen zum Bautagesbericht werden über die Plattform abgewickelt
- Zur Teilnahme ist die Aktivierung eines Accounts notwendig. Es stehen neben der Anwendung im Browser kostenfreie mobile Apps zur Verfügung.

## E.2 Ausführung (§4 VOB/B)
E.2  Ausführung (§4 VOB/B)
(zu Punkt 0.2  VOB/C DIN 18 299)

E.2.1  Bestandsschutz bestehender Anlagen
(zu Punkt 0.1.14  VOB/C DIN 18 299)

Durch die Baumaßnahme beeinflusste, bestehende Anlagen und Gebäude sind so zu schützen und die Baulogistik entsprechend einzurichten, dass Schäden auszuschließen sind durch z.B Auffüllungen, Aufschüttungen inkl. Verdichtungen sowie die sonstigen Arbeiten im Bereich bestehender Anlagen:
Bestandsgebäude, Medienkanal, vorhandene befestigte Flächen.

E.2.2  Vermessungsleistung

Die Höhenangaben in den Plänen beziehen sich auf einen Höhenpunkt und sind als Höhen üNN angegeben.
Nach Herstellung des Rohbaus werden bauseits durch Gewerk Rohbau Meterrisse in allen Geschossen angebracht. Je Geschoss gibt es einen Höhenpunkt am Aufzugschacht bzw. Treppenhaus.
Höhen vor Ort sind vom AN von einem geeigneten Höhenpunkt eigenständig zu beziehen.
Alle zusätzlichen Absteckungen und Vermessungen, die zur Ausführung der Leistungen des AN erforderlich werden, hat der AN selbst und so rechtzeitig durchzuführen, dass eine Nachprüfung ohne Behinderung der Bauarbeiten möglich ist. Er trägt für die richtige planmäßige Lage und Höhe aller von ihm ausgeführten Arbeiten die alleinige Verantwortung.

Bei Arbeiten im Außenbereich:
Die übergebenen geodätischen Festpunkte des AG sind durch den AN so zu sichern, dass eine kontinuierliche Überprüfung des Festpunktfeldes jederzeit möglich ist. Veränderungen, Beschädigungen an den Festpunkten müssen dokumentiert und der OÜ umgehend gemeldet werden.

E.2.3  Zusätzliche Vermessung/ Dokumentation verdeckter Bauteile in den Außenanlagen durch
  den AG

Werden Veränderungen an den Außenanlagen bzw. Oberflächen / im Erdreich der Liegenschaften durchgeführt, werden diese baubegleitend zusätzlich durch einen Vermesser des AG vermessen und u.a. in einem Lageplan dokumentiert. Das Aufmaß veranlasst die Leitstelle des AG und wird direkt vom AG finanziert.
Die Pflichten zur Vermessung und Dokumentation durch den AN bleiben davon unberührt, es handelt sich um eine zusätzliche Maßnahme durch den AG.
Der AN verpflichtet sich zur Mitwirkung und Anzeige von zu überbauenden, nach Baufertigstellung nicht mehr sichtbaren Bauteilen wie z.B. erdverlegte Leitungen etc., indem der AG bzw. der AG-OÜ mind. 1 Woche vor Überbauung über das erforderliche Aufmaß von Bauteilen in Kenntnis gesetzt wird.

E.2.4  Arbeiten in geschlossenen Räumen
(zu Punkt 0.1.19  VOB/C DIN 18 299)

Bei Einsatz von Hub- und / oder Scherenarbeitsbühnen in geschlossenen Räumen sind Geräte mit Elektrobetrieb einzusetzen.

E.2.5  Rauchverbot

Das Rauchverbot im Gebäude ist zu beachten.

E.2.6  Umweltverträglichkeit

Die gesundheitliche Unbedenklichkeit der angebotenen Produkte durch entsprechende
Prüfzeugnisse und technische Merkblätter sind durch den Bieter vor Ausführung zu belegen.

E.2.7  Lärmschutz
(zu Punkt 0.1.19  VOB/C DIN 18 299)

Für die Baustelle gelten die erhöhten Schallschutzanforderungen und Emissionsrichtwerte der "Allgemeinen Verwaltungsvorschriften zum Schutz gegen Baulärm". Die eingesetzten
Baumaschinen müssen die Anforderungen der Anlage "Prüfwerte für Betriebsgeräusche von Baumaschinen" erfüllen.
Zur Gewährleistung eines möglichst geräuscharmen Baubetriebes ist die günstige Aufstellung der Baumaschinen zu beachten und ggf. sind Abschirmungsmaßnahmen zum Einhalten der zulässigen Richtwerte vorzusehen.
Grundsätzlich dürfen nur schallgedämpfte Geräte eingesetzt werden. Die Vorgaben der AVV Baulärm sind einzuhalten (siehe auch Anlage DGNB_Prüfwerte für Betriebsgeräusche von Baumaschinen)

E.2.8  Staubarme Baustelle
(zu Punkt 0.1.19  VOB/C DIN 18 299)

Maschinen und Geräte sind mit einer wirksamen Absaugung zu versehen, Stäube sind an der Entstehungsstelle möglichst vollständig zu erfassen und gefahrlos zu entsorgen. Die Ausbreitung des Staubs auf unbelastete Arbeitsbereiche wird, soweit technisch möglich, verhindert. Ablagerungen sind zu vermeiden. Zur Beseitigung werden Feucht- bzw. Nassverfahren oder saugende Verfahren durchgeführt. Einrichtungen zum Abscheiden, Erfassen von Stäuben entsprechend dem Stand der Technik. Die Einrichtungen werden regelmäßig gewartet und geprüft. Durch diese Maßnahmen werden die gesetzlichen Anforderungen erfüllt. Die Aufwendungen hierfür sind in den Einheitspreisen der entsprechenden Leistungspositionen zu berücksichtigen.

E.2.9  Feuergefährliche Arbeiten
(zu Punkt 0.1.19  VOB/C DIN 18 299)

Die Nachbetreuung (Brandwache) ist mindestens zwei Stunden nach Abschluss der Arbeiten durchzuführen. Die Aufwendungen hierfür sind in den Einheitspreisen der entsprechenden Leistungspositionen zu berücksichtigen. Für sämtliche feuergefährliche Arbeiten ist in der Ausbauphase des Objektes in Abstimmung mit dem SiGeKo eine Woche vor Ausführung bei der Objektüberwachung eine schriftliche Erlaubnis (Erlaubnisschein) einzuholen. Aus dem Arbeitsbereich sind sämtliche Brandlasten - soweit mit dem Gebäude nicht bereits fest verbunden -  eigenverantwortlich zu entfernen.

E.2.10  Erdverlegte Leitungen
(zu Punkt 0.1.19  VOB/C DIN 18 299)

Die Spartenpläne sind vor Beginn der Arbeiten vom AN beim AG rechtzeitig anzufordern und einzusehen. Eine veränderte Lage im Gelände ist nicht auszuschließen. Im Abstand von unter 50 cm von Versorgungsleitungen darf nur im Handschacht ausgehoben werden.

E.2.11  Versorgungsleitungen
(zu Punkt 0.1.19  VOB/C DIN 18 299)

Auf Leitungen aller Art ist bei Ausführung der Arbeiten besonders zu achten. Vorgefundene Leitungsstränge, Kabel usw. sind sorgfältig zu schützen; ihre Umlegung ist ggf. schriftlich beim Auftraggeber unverzüglich zu beantragen. Im Schadensfalle haftet der Auftragnehmer.

E.2.12  Besondere Anforderungen an Stoffe und Bauteile - Entfall für TGA

Alle eingesetzten Bauprodukte und Bauarten müssen der für das Bauvorhaben gültigen Landesbauordnung (LBO) entsprechen. Ein Nachweis im Einzelfall erfolgt eigenständig durch den AN und auf dessen Kosten. Ein Terminverzug wegen fehlender Unterlagen wird nicht anerkannt.
Der Auftragnehmer ist verpflichtet, Nachweise oder Materialbemusterungen in einem angemessenen Zeitraum vor Beginn der jeweiligen Arbeiten vorzulegen und sich von der AG- Objektüberwachung die ausgeschriebenen Ausführungen nach Art und Menge schriftlich bestätigen zu lassen.

E.2.13  Baustoffqualität und Verwendbarkeitsnachweis  - Entfall fürTGA

Bauaufsichtliche Zulassungen und Prüfzeugnisse und sonstige Verwendbarkeitsnachweise etc. sind rechtzeitig vor entsprechenden Materialdispositionen und Fertigungsbeginn der OÜ unaufgefordert vorzulegen.
Die Eigenschaften/Zulassungen aller verwendeten Materialien sind durch Prüfzeugnisse/Normen/Europäische Technische Bewertungen nachzuweisen. Alle angebotenen Baustoffe, -Systeme sind gem. Herstellervorschriften so auszuführen, dass eine Herstellergarantie für das Gesamtsystem erhalten bleibt.

## E.3 Ausführungsfristen (§5 VOB/B und BVB)
E.3  Ausführungsfristen  (§5 VOB/B und BVB)

E.3.1  Vertragstermine / Detailterminplanung AN

Es gelten die vorgegebenen Ausführungsfristen des AG. Innerhalb der vorgegebenen Meilensteine hat der AN die von ihm zu erstellende Detailterminplanung für die einzelnen Maßnahmen zu entwickeln.

## E.4 Rechnungslegung
E.4  Rechnungslegung
(zu Punkt 0.2.22  VOB/C DIN 18 299)

E.4.1  Rechnungslegung
(zu Punkt 0.2.22  VOB/C DIN 18 299)

Soweit nichts anderes vereinbart, erstellt der Auftragnehmer in sinnvollen Abständen, i.d.R. maximal  monatlich Abschlagsrechnungen, entsprechend dem aktuellen Ausführungsstand.
Die Rechnungslegung erfolgt generell nur auf Basis vorher geprüfter und abgestimmter Aufmaße. Die Übergabe der Rechnung hat gemäß den gesetzlichen Bestimmungen (EU-Richtlinie 2014/55/EU und der Norm EN 16931) als XRechnung 2.0 und PDF per E-Mail zu erfolgen.
Zusätzlich zur digitalen Übergabe auch Übergabe 1-fach in Papierform.

Alle Aufmaßunterlagen müssen nach steigendem Aufmaß aufgestellt sein. Der Datenaustausch nach den Regelungen für die Elektronische Bauabrechnung (REB 23.003) ist gemäß GAEB-Merkblatt als DA 11 oder GAEB X31 - Datei sicherzustellen. Die Abrechnung  erfolgt generell nach erbrachter bzw. zu erbringender Leistung.

Die Abrechnung erfolgt generell auf der Basis von Ausführungsplänen bzw. in Abstimmung mit AG auch ergänzend auf freigegebener WM-Planung. Auf den Aufmaßplänen sind die Positionen farbig anzulegen und die Teilleistungen gemäß Aufmaßblatt zu nummerieren. Alle Maße des Aufmaßes müssen auf dem Aufmaßplan ersichtlich sein.
Sind Bauteile nicht über diese Pläne zu erfassen, werden diese in einem gemeinsamen Aufmaß mit der AG - Objektüberwachung vor Ort aufgenommen und bestätigt.

Die Rechnungspositionen sind mit Kurztext gemäß Auftragsleistungsverzeichnis aufzustellen. Nur beauftragte bzw. dem Grunde nach freigegebene Nachtrags-Positionen sind gemäß Nachtragsprüfung zu nummerieren und in die Rechnung zu übernehmen. Nachtrags-Positionen sind zu kennzeichnen. Die Positionen, die sich gegenüber der vorherigen Abschlagsrechnung geändert haben, sind deutlich zu kennzeichnen.

Rechnungen sind in Abstimmung mit der OÜ des AG digital und 1fach in Papierform (Original an AG)  in o. g. Form einzureichen und müssen folgende Angaben enthalten:
- Projektbezeichnung
- Vergabeeinheit
- Titel
- Bestellumfang
- Auftrags-Nummer

Sämtlichen Rechnungen sind die Leistungsnachweise im Original beizufügen:

bei Abschlagsrechnungen
Aufmaßunterlagen, als PDF - Dateien
- bestehend aus Aufmaßblättern (Meßurkunde) der jeweiligen Abschlagsrechnung mit Positionsangaben, Kurztext und Vortrag
- Aufmaßblatt über bestätigte Tagesberichte je LV-Position
- farbig angelegte Aufmaßpläne mit Anerkennung der OÜ
- bestätigte Stundenlohnanträge mit den zugehörigen bestätigten Tagesberichten
- gültige Freistellungsbescheinigung nach §48b EStG

bei Schlußrechnung
- Abnahmeprotokoll
- Geprüfte Dokumentation incl. Bestandsunterlagen und Bautagebuch
- Aufmaßunterlagen bestehend aus Aufmaßblättern (Meßurkunde) des Zuwachses zur Schlussrechnung mit Positionsangaben, Kurztext und Vortrag
- Aufmaßblatt über bestätigte Tagesberichte je LV-Position
- Gesamtaufmaß über alle abgerechneten Leistungen positionsweise gegliedert über alle Teilrechnungen
- Zusammenstellung aller farbig angelegten Aufmaßpläne mit Anerkennung der OÜ als PDF-Datei
- Zusammenstellung aller bestätigten Stundenlohnanträge mit den zugehörigen bestätigten Tagesberichten als PDF-Datei
- gültige Freistellungsbescheinigung nach §48b ESt
Ergänzende Vorgabe AG:
Vorzulegen sind bestätigte Stundenlohnvereinbarungen (gemäß Vorgabe AG) und die dazugehörigen Stundenlohnzettel mit Verweis auf die jeweilige Vereinbarung, beides fortlaufend durchnummeriert .

E.4.2  Nachtragsangebote
(zu Punkt 0.2.22  VOB/C DIN 18 299)

In Nachtragsangeboten müssen folgende Mindestangaben gemacht werden:
u.a.
- Kalkulation, Lohn- und Materialansätze (Kalkulationsunterlagen, Materialbeschaffungsbelege)

Der Bieter hat die ihm für die Ausführung der Arbeiten übergebenen Unterlagen zu überprüfen und Unstimmigkeiten unverzüglich, d.h. vor Beginn der evtl. eigenen Planung bzw. vor Durchführung der Bauleistungen der  OÜ AG schriftlich anzuzeigen,  unter Nennung evtl. Mehr- oder Minderleistungen.
Werden Leistungen verlangt oder erforderlich, die nicht im  Umfang der Leistungsbeschreibung sind, so muss ein Vergütungsanspruch vor Beginn der Arbeiten in der Sache angezeigt werden. Die vom Leistungssoll abweichenden Leistungen sind schriftlich anzubieten.

E.4.3  Kostenzuordnung nach Kostengruppen DIN 276
(zu Punkt 0.2.22  VOB/C DIN 18 299)

Das Leistungsverzeichnis ist zur Auftragsvergabe durch den AG positionsweise den Kostengruppen der DIN 276 i.d.R. bis zur 3. Ebene zugeordnet. Sämtliche Kostenveränderungen gegenüber dem Auftrag bis zur Schlussrechnung sind durch den AN den Kostengruppen der DIN 276 bis zur 3. Ebene zuzuordnen.
Die Schlussrechnung ist positionsweise nach DIN 276 aufzuteilen einzureichen und dem AG zu übergeben. Nach Vorliegen des Prüfergebnisses ist die Aufteilung nach DIN 276 durch den AN  an das Prüfergebnis anzupassen. Dieser Aufwand ist in die Einheitspreise einzukalkulieren.

Maßgebende DIN:DIN 276 - 1: 2008-12 Hochbau 3. Ebene

## E.5 Baustelleneinrichtung
E.5  Baustelleneinrichtung
(zu Punkt 0.1.19 / 0.2.6  VOB/C DIN 18 299)

Zusätzliche technische Ausführungsbestimmungen und Kalkulationshinweise
Baustelleneinrichtung

Für alle Belange der Baustellenorganisation sind folgende Vorgaben einzuhalten.
Alle daraus entstehenden Kosten sind in die Angebotspreise einzukalkulieren.

E.5.1  Übergabe des Baugeländes an den AN
(zu Punkt 0.1.1 / 0.1.19 / 0.2.6  VOB/C DIN 18 299)

Geländeregulierungen im Zusammenhang mit der Baustelleneinrichtung bedürfen der Genehmigung des AG. Nach Abbau der Baustelleneinrichtung des AN ist der ursprüngliche Zustand wieder herzustellen. Vor der Einrichtung der Baustelle muss eine gemeinsame Abnahme der Flächen und ggf. von öffentlichen Verkehrsflächen, welche als Aufstellfläche für die Baustelleneinrichtung benötigt werden, mit dem AG erfolgen

Die Einrichtung der Baustelle ist so vorzunehmen, dass die Ver- und Entsorgungsleitungen der Baumaßnahme rechtzeitig und ohne Behinderung verlegt werden können. Vorhandene Grenzsteine und Vermessungsmarkierungen sind mit Beginn der Arbeiten im Zuge der Baustelleneinrichtung bis zum Räumen der Baustelleneinrichtung zu sichern. Vor Beginn der Arbeiten hat sich der Auftragnehmer über den Verlauf von Leitungen, Kabeln usw. (unter- und überirdisch) zu informieren. Notwendige Umlegungen sind rechtzeitig vom Auftragnehmer zu beantragen. Baustellen- und endgültige Anschlüsse müssen grundsätzlich zugänglich bleiben und geschützt werden.

Die Standorte für Baumaschinen, Einrichtungen, Aufenthaltsräume, Geräte und Materialien sind grundsätzlich mit der AG-Objektüberwachung abzustimmen.

E.5.2  Kranstandorte
(zu Punkt 0.1.19 / 0.2.6  VOB/C DIN 18 299)

Es wird kein Standort für einen stationären Kran vorgegeben. Aufstellungen von Mobilkranen sind mit der OÜ des AG im Vorfeld abzusprechen.

E.5.3  Container
(zu Punkt 0.1.19 / 0.2.6  VOB/C DIN 18 299)

Die möglichen Standorte für die Tagesunterkünfte (Leistung des AN) sind dem Übersichtsplan Baustelle zu entnehmen, die Zuweisung erfolgt durch die OÜ des AG.

Es dürfen nur stapelbare Container eingesetzt werden, die Anordnung, Gestaltung und das äußere Erscheinungsbild sind mit dem AG abzustimmen.
Mindestvorgabe ist einheitliche Höhe der Container mit ca. 2,80 m. Grund ist der Einsatz einer äusseren Erschließung der Container durch einen auskragenden, umwehrten, Gitterrostgang. Die Erschließung ist Sache der AN und in die Einheitspreise der Baustelleneinrichtung AN einzukalkulieren.

E.5.4  Baumedien
(zu Punkt 0.1.7 / 0.1.19 / 0.2.6  VOB/C DIN 18 299)

Die Baumedien werden gemäß Baustelleneinrichtungskonzept an einem zentralen Übergabepunkt bauseits zur Verfügung gestellt und sind von dort durch den AN auf eigene Kosten weiter zu verteilen.
Aus evtl. Unterbrechungen und Unregelmäßigkeiten in der Versorgung können keine Schadenersatzansprüche erhoben werden.

Für Baumedien erhebt der AG folgende Umlagen:
- Baustromversorgung: Die Kosten des Verbrauches werden mit 0,10% netto von der Abrechnungssumme vom AG in Abzug gebracht.
- Bauwasserversorgung: Die Kosten des Verbrauches werden mit 0,10% netto von der Abrechnungssumme vom AG in Abzug gebracht.

E.5.5  Bauseitige Leistungen Baustelleneinrichtung
(zu Punkt 0.1.8 / 0.1.19 / 0.2.6  VOB/C DIN 18 299)

Im Auftrag des Bauherrn wird die übergeordnete Baustelleneinrichtung wie Baustraße zur Baustelle, Bauzaun, Baustromhauptverteiler, Baubeleuchtung (Sicherheitsbeleuchtung), Bauwasseranschluss (Entnahmestelle), Abwasseranschluss (Entsorgungsstelle), Sanitäranlage und Dusche  zur Mitbenutzung der am Bau beteiligten Firmen erstellt und ist nicht Gegenstand dieser Ausschreibung.

E.5.6  Bauaufzug / Materialaufzug
(zu Punkt 0.1.6 / 0.1.19 / 0.2.6  / 0.2.8 VOB/C DIN 18 299)

Die Aufzugsanlage im Gebäude HI-TRON wird als Bauaufzug zur Verfügung gestellt.
Bauseits wird von Gewerk TGA-Fördertechnik eine Kabine vorab installiert.

Abmessungen bxtxh i. L. ca. 1.400 x 2.300 x 2.300 mm,
Tragfähigkeit ca. 2.000 kg,
Türbreite ca. 1.300 x 2.300 mm.
Anzahl Stationen: 7

Der Lastenaufzug an der Außenfassade Ost im Lichtschacht steht für Transporte vom EG in das UG NICHT als Bauaufzug zur Verfügung.

Zugänge zu den einzelnen Etagen bestehen darüber hinaus über das Fluchttreppenhaus - das Untergeschoss kann auch über die Außentreppe an der Fassade Ost erreicht werden.

E.5.7  Bauabfallentsorgung
(zu Punkt 0.1.12 / 0.1.19 / 0.2.6  VOB/C DIN 18 299)

Die Bauabfälle sind durch den AN selbst täglich und fachgerecht gem. den aktuellen Bestimmungen zu entsorgen und entsprechende Entsorgungsnachweise vorzulegen.
Durch den AG wird keine zentrale Abfallsammelanlage zur Verfügung gestellt.

E.5.8  Bauleistungsversicherung

Der Bauherr hat für das Bauvorhaben eine Bauleistungsversicherung abgeschlossen, in der alle am Bau
Beteiligten mitversichert sind.
Deshalb wird die Prämie anteilsmäßig auf alle Auftragnehmer entsprechend ihrer Abrechnungssumme (netto) umgelegt und bei Endabrechnung (Schlussrechnung) einbehalten, dies sind 3 von Tausend.

Da die Bauleistungsversicherung dem AN einen wesentlichen Teil des Risikos abnimmt, beträgt die Selbstbeteiligung in der Regel 150,00 Euro pro Schadensfall.

Der Wagniszuschlag ist bei der Kalkulation entsprechend zu ermäßigen bzw. zu berücksichtigen. Die weiteren Bedingungen sind in den Allgemeinen Bedingungen für die Bauwesenversicherung von Gebäudeneubauten durch Auftraggeber (ABN) einzusehen.

## E.6 Abnahme (§12 VOB/B)
E.6  Abnahme  (§12 VOB/B)

E.6.1  Vorbereitung zur Abnahme

Der Auftragnehmer erklärt sich bereit, zur Vorbereitung der Abnahmen jeweils Begehungen zur Feststellung von Mängeln mit dem Auftraggeber bzw. AG-Objektüberwachung durchzuführen.

30 Werktage vor Abnahme sind dem Auftraggeber sämtliche geforderten Unterlagen bereits 2-fach in Papier und digital zu übergeben. Alle Unterlagen sind in deutscher Sprache abzufassen. Vorerwähnte Unterlagen/Nachweise hat der Auftragnehmer geordnet und geheftet in DIN A4-Ordnern als geschlossene Dokumentation zu übergeben.
Die Einweisung des AG ( u.a. Nutzer, Technik) ist zur Abnahme nachzuweisen.
Auch für die Einweisung der Technik des AG ist die Übergabe eine Vorab-Dokumentation 30 Werktage vor Einweisung notwendig.

Der AN prüft und bestätigt die Vollständigkeit seiner Leistungen und die seiner Subunternehmer.
Er überzeugt sich, dass die Regel-, Steuer- und Sicherheitseinrichtungen ordnungsgemäß arbeiten.
Die vom AN zu liefernden Wartungs- und Bestandsunterlagen (WBU) sind vollständig zu übergeben einschl. Protokoll über die Einweisung des Wartungs- und Bedienungspersonals sowie Bestands- und Revisionspläne.

E.6.2  Abnahmereifeprüfung

Bei der Abnahmereifeprüfung hat der AN den Nachweis für die vertragsgerechte Erfüllung seiner Leistungen zu erbringen. Für die Abnahmereifeprüfung ist das erforderliche Fach- und Hilfspersonal mit den notwendigen Geräten, Werkzeugen und Hilfsmitteln bereitzuhalten.
-  Eine Abnahmereifeprüfung ist Voraussetzung für die Abnahme und besteht aus:
-  Vollständigkeitsprüfung
-  Funktionsprüfung, wobei die Funktionen vom AN vorzuführen sind.
-  Funktionsmessungen.
-  etwaige erforderliche Sachverständigenprüfungen vor der Erstinbetriebnahme einer Anlage nach
  haustechnischer Prüfordnung Rheinland-Pfalz, frei von wesentlichen Mängeln

## E.7 DGNB-Zertifizierung
E.7  DGNB-Zertifizierung
(zu Punkt 0.2  VOB/C DIN 18 299)

E.7.1  DGNB Zertifizierung

Das Bauvorhaben wird mit dem System DGNB (Deutsche Gesellschaft für Nachhaltiges Bauen), Nutzungsprofil Neubau Laborbau Programmversion 2020 zertifiziert. Das System bildet Nachhaltigkeit in einem ganzheitlichen und in sich ausgewogenen Ansatz in den Kriteriengruppen Ökologie, Ökonomie, soziokulturelle und funktionale Qualitäten, technische Qualitäten, Prozess und Standortqualitäten ab.

Die Einhaltung der Anforderungen wird mit regelmäßigen Baustellenbegehungen durch die AG - Objektüberwachung und den DGNB-Auditor überprüft und dokumentiert.

## E.8 Baubewachung
E.8  Baubewachung

E.8.1  Kameraüberwachung Baufeld

Der AG beabsichtigt das Baufeld und die Baufeldzugänge mittels Kameratechnik digital gegen unbefugtes Betreten und Diebstahl überwachen zu lassen.
Die Aufzeichnung erfolgt unter Beachtung der Vorgaben aus der  Datenschutz-Grundverordnung.
Die Speicherung erfolgt für 48 Stunden.

## G. Abkürzungsverzeichnis
Zuständigkeiten
AG  Auftraggeber
NU  Nutzer
PS  Projektsteuerung
GP  Generalplaner
OÜ  Objektüberwachung des AG
AN  Auftragnehmer
GU  Generalunternehmer
BL  Bauleitung des AN
ARGE  Arbeitsgemeinschaft
SiGe
SiGeKo  Sicherheits- und Gesundheitsschutzkoordination
öbvS  öffentlich bestellter und vereidigter Sachverständiger
PrüfSV  Prüfsachverständiger

Organisationen
BG  Berufsgenossenschaft
LAS  Landesamt für Arbeitsschutz
OBB  Obere Bauaufsichtsbehörde

Leistungsbeschreibung
AU  Ausschreibungsunterlagen
LB  Leistungsbeschreibung
FM  Facility Management
WMP  Werkstatt- und Montageplanung
QM  Qualitätsmanagement
RL  Richtlinie
IT  Informations- und Datenverarbeitung
CAD  Computer Aided Design
GIS  Gebäudeinformationssystem
ZTV  Zusätzliche Technische Vorschriften und Ausführungsbestimmungen

Verordnungen und Richtlinien
HOAI  Honorarordnung für Architekten und Ingenieure
RAB  Regeln zum Arbeitsschutz auf Baustellen
BetrSichV Betriebssicherheitsverordnung
BstO  Baustellenordnung
RSA  Richtlinien für die Sicherung von Arbeitsstellen an Straßen

BGR  Berufsgenossenschaftliche Regeln für Sicherheit und
  Gesundheit bei der Arbeit
StVO  Straßenverkehrsordnung
AVV Baulärm Allgemeine Verwaltungsvorschrift zum Schutz gegen Baulärm - Geräuschimmissionen -

Bautechnik
BE  Baustelleneinrichtung
StB  Stahlbeton
WU  Wasserundurchlässig
MW  Mauerwerk
PRF  Pfosten-Riegel Fassade
AK  Außenkante
UK  Unterkante
E  Ebene
FB  Fertigfußboden
RB  Rohfußboden
FD  Fertigdecke
RD  Rohdecke
RM  Rohbaumaß
KT  Kalendertage
WT  Werktage
AT  Arbeitstage
mµ  Mikrometer
ESG  Einscheibensicherheitsglas
VSG  Verbundsicherheitsglas
SSG  Structural-Silicone-Glazing (Glasverklebungsverfahren)
WLG  Wärmeleitgruppe
WLS  Wärmeleitstufe

Gebäudetechnik
TGA  Technische Gebäudeausrüstung
ELA  Elektroakustische Übertragungsanlagen
BMZ  Brandmeldezentrale
BMA  Brandmeldeanlage
EMA  Einbruchmeldeanlage
ÜMA  Überfall- und Geländeüberwachung
EMV  Elektromagnetische Verträglichkeit
GLT  Gebäudeleitechnik
H  Heizung
L  Lüftung
S  Sanitär
K  Kälte
TK  Telekommunikation
LWL  Lichtwellenleiter (Informationsdatenleitung)
WVU  Wasserversorgungsunternehmen
TW  Trinkwasser
SW  Schmutzwasser

Allgemein
AU  Ausschreibungsunterlage/-n
i.M.  im Mittel
v.g.  vor genannt
o.g.  oben genannt
o.glw.  oder gleichwertiger Art
Pos.  Position
o.ä.  oder ähnlich

## 311 Mobiltrennwände
Datum: 24.04.2026

### Bereich 1 Übergeordnete Leistungen

*Hinweis: Hinweise Baustelleneinrichtung*
Hinweise Baustelleneinrichtung

Baustelleneinrichtung des AN
Eine Baustelleneinrichtung wird gem. DIN 18299 nicht gesondert ausgeschrieben.
Ein ebenerdiger Stellplatz für eventuelle Containerbedarfe des AN kann nicht zugesichert werden. Containeraufstellungen sind im Vorfeld mit der OÜ des AG abzusprechen und vom AN mit den benachbarten Gewerken eigenverantwortlich zu organisieren.

Vertikale Transporte:
Der Aufzug im Gebäude steht für Transporte von Materialen, Geräten, Abfallstoffen oder Sonstiges zur Verfügung (Opferkabine).

Der Aufzug wird während der Ausbauzeit des Gebäudes bereitgestellt, einschl. Schutzauskleidung des Fahrkorbs ohne brandschutztechnische Anforderungen, provisorische Innensteuerung, Rufanlage, Druckknöpfe an den Haltestellen und Anzeigetafel im Fahrkorb mit Löschung der Rufe von Hand.

Technische Daten Bauaufzug:
Abmessungen bxtxh i. L. ca. 1.400 x 2.300 x 2.300 mm,
Tragfähigkeit ca. 2.000 kg,
Türbreite ca. 1.300 x 2.300 mm.
Anzahl Stationen: 7

Der Bauaufzug steht allen Ausbaugewerken zur Verfügung. Der AN hat seine Nutzungserfordernisse eigenverantwortlich mit den anderen am Bau tätigen Gewerke abzustimmen.

Größere Anlieferungen welche die Nutzung des Aufzugs für eine längere Zeit für andere Gewerke blockieren können sind im Vorfeld, mit mind. 1 Woche Vorlauf, bei der OÜ anzumelden.

Schutzmaßnahmen:
Vom AN Rohbau und/oder AN Baustelleneinrichtung werden im Zuge der Erstsicherung Abdeckungen und/oder Umwehrungen von Öffnungen hergestellt und zur Mitbenutzung durch andere Auftragnehmer über die eigene Benutzungsdauer hinaus belassen.

Nutzungsmöglichkeiten BE-Flächen / Lagerflächen:
Nordöstlich der Bauwerks befindet sich auf dem Kilianweg eine Ladegasse.
Südöstlich der Baugrube wird der Platz von einem erhaltenswerten Baumbestand eingenommen und ist nicht befahrbar.
Südwestlich des Bauwerks befindet sich eine schmale Freifläche welche durch die VE Baustelleneinrichtung als Lagerfläche hergerichtet wird. Breite ca. 2,50 bis 11 m.
In der westlichen Fortsetzung der im Südwesten gelegenen Freifläche befinden sich weitere Lagerflächen.
Lagerflächen innerhalb des Gebäudes und auf der BE-Fläche stehen nur in geringem Umfang zur Verfügung - eine Nutzung kann nur in Abstimmung mit der OÜ des AG erfolgen.

Zufahrtmöglichkeiten:
Be- und Entladungen über die Ladegasse im Kilianweg.
Zwischen dem Gebäude NIC und HI-TRON ist nur Materialverteilung mit ggf. kleineren Förderfahrzeugen möglich.
Achtung Brücke - eingeschränkte Durchfahrthöhe.

Am westlichen Ende der BE-Fläche befindet sich eine Notzu- und ausfahrt welche für Rettungsfahrzeuge frei zu halten ist. Diese Zufahrt kann auch für eventuelle Containeranlieferungen und -abholungen mit Fahrzeugen bis 7,5 to genutzt werden.

#### Abschnitt 1.1 Planung und Dokumentation

**Ausführungsbeschreibung 111 *****
*Detailtermin- und Logistikplanung des AN*
Detailtermin- und Logistikplanung AN

Grundlage für die Terminplanung des AN sind die vorgegebenen Ausführungsfristen. Innerhalb der vorgegebenen Meilensteine hat der AN die von ihm zu erstellende Detailterminplanung für die einzelnen Maßnahmen zu entwickeln.

Der AN hat nach Auftragsvergabe eine ausführliche Detailterminplanung für seine Gesamtleistung vorzulegen, mit der OÜ sowie SiGeKo abzustimmen und im weiteren Projektverlauf fortzuschreiben. Der von der OÜ freigegebene, abgestimmte Gesamtbauablaufterminplan ist dem SiGeKo des AG zu übergeben und ist Grundlage für dessen SiGeKo-Plan zur Übergabe.
Der vom AN vorzulegende Detailterminplan wird nach Genehmigung durch den AG Vertragsbestandteil. Die im Bauablaufplan ausgewiesenen sonstigen Leistungen, die nicht Gegenstand der Vergabe sind, müssen im gem. Terminplan GP -Bau und GP - TGA vorgegebenen Zeitfenster und Zeitdauer in den Detailterminplan des AN integriert werden .
Die Reihenfolge und Abwicklung der Arbeiten hat der AN mit dem AG abzustimmen, damit ein zügiger
Gesamtablauf gewährleistet wird und bei gleichzeitig laufenden Arbeiten gegenseitige Behinderungen
vermieden werden.

Mindestinhalt Detailtermin- und Logistikplan des AN:

- Ausführlicher Balkenterminplan, gegliedert in Einzelvorgänge,
  mit Darstellung von Bemusterungsterminen,
  Nachunternehmervergaben, Planungs-, Bestell-, Liefer-  und
  Ausführungsfristen, in bauteilweise und geschoßweise
  getrennte Vorgänge.
- Die Bemusterungstermine sind zusätzlich in einem separaten
  Terminplan darzustellen.
- Als Prüffristen sind aufeinander folgende, nicht parallele
  Prüfungen durch den Generalplaner und danach durch den
  Bauherrn vorzusehen.
- Die Prüffristen und -abläufe des Prüfsachverständigen für die
  Abnahme sind vorab ausreichend zu bemessen und
  abzustimmen
- Terminplanung auf Basis der Tagesleistung
- Terminstatusberichte
- Geräteauflistung
- Anzahl der eingesetzten Mitarbeiter und Montagekolonnen
- Einbringkonzept

**1.1.10 Detailtermin- und Logistikplanung**
*** Pauschalposition
*** gemäß Ausführungsbeschreibung 111
Detailtermin- und Logistikplanung
Leistung des AN ist das Erstellen einer Detailtermin- und Logistikplanung auf Grundlage des vorliegenden Terminplanes des AG und Vertragstermine,
einschließlich der Fortschreibung der Planung im Zuge des Baufortschritts.

Die Erstellung der Terminplanung erfolgt auch digital; Übergabe im Format Microsoft Projekt und PDF

 upload digital auf Projektplattform / Cloud
Menge: 1,000 PSCH
Leistungsbereichkatalog: 000
DIN276-2008: 399

**Ausführungsbeschreibung 112 *****
*Planungsleistung des AN*
Planungsleistung des AN

Planungsleistung des AN

Vom AN zu erbringende Planungsleistungen sind:
z.B.

Werkstatt- und Montageplanung,
Anschlussdetails,
firmenspezifische Ausführungsdetails,
Änderungen des AN,
*Anforderungen an geforderte Werk- und Montageplanung*
Anforderungen an geforderte Werk- und Montageplanung

Die Verlegepläne sowie die Werk- und Montageplanung (WMP) sind auf Basis der übergebenen Planung der einzelnen Planungsbeteiligten zu erstellen.

Die vom AG übergebenen Pläne können auf keinen Fall zu Werk- und Montageplänen erhoben werden.
Der AN hat seine Werk- und Montageplanung mit den übrigen am Bau beteiligten Gewerken zu koordinieren.

Der AN hat seine WMP eigenständig mit seinen Nachunternehmern zu koordinieren und als koordinierte und abgestimmte Gesamtunterlage seines Gewerkes an den AG zu übergeben. Das Zusammenführen der Planunterlagen von möglichen Subunternehmern ist Sache des AN.

Die Werk- und Montagepläne sind grundsätzlich nach den DIN Normen im Maßstab bis maximal 1:50, in Sonderfällen M 1:100, anzufertigen. Detailskizzen und Schnitte sind, wo erforderlich, zu erstellen.
Zusätzlich sind Detailpläne für Sonderkonstruktionen anzufertigen. Alle Zeichnungen, Pläne und Berechnungen entsprechen zum Zeitpunkt der Übergabe an den AG dem letztgültigen Stand der örtlichen Verhältnisse.

Die WMP enthält neben allen Detailpunkten, Berechnungen, Nachweisen; genaue Materialbezeichnungen und Oberflächenbehandlungen der eingesetzten Konstruktionen. Vom AN sind in Werk- und Montageplänen exakte Produkt-Bezeichnungen mit Materialangaben anzugeben.

Änderungen durch den AN, die vom Ergebnis der Planung abweichen, sind durch den AN auf seine Kosten mit den Planungsbeteiligten abzuklären. Dies gilt ebenfalls für Sondervorschläge.
Sondervorschläge des AN sind rechtzeitig vor Bauausführung beim AG zur Prüfung vorzulegen. Bei Kostenänderungen sind ergänzend prüffähige Angebote (auch Nachunternehmerangebote) beizulegen. Der AG hat in jedem Einzelfall seine vorherige schriftliche Zustimmung vor Ausführungsbeginn zu erteilen.

In den zeichnerischen Unterlagen hat der AN Anschrift, Name des Bearbeiters, Datum der Bearbeitung sowie den Namen des internen Prüfers anzugeben und die entsprechenden Unterschriftsvermerke für die eigenständige Bearbeitung und Prüfung zu dokumentieren.

Für die Formalien zur Planerstellung, Planaustausch wie auch Plannummerierung, Plankopf etc. und Datenaustausch gelten die Vorgaben des AG und des Planers.

Jedes Gewerk hat von den betreffenden Zeichnungen/Unterlagen Baustellenoriginale zu führen. Dabei sind Änderungen, die sich während der Montage ergeben, farbig festzuhalten. Diese müssen später für die Dokumentation in die Originale übernommen werden. Die Änderungen sind mit Änderungsindex zu kennzeichnen. Bei Wiederholungsprüfungen sind die Unterlagen hinsichtlich Form und Anzahl wie in der LV-Position beschrieben rechtzeitig überarbeitet vorzulegen.

Planliste, Planabrufliste:
Vom AN ist eine fortlaufende (alle Pläne und sonstige Unterlagen beinhaltende) vergleichende Planliste zu führen.
Diese ist bei Übergaben von Plänen und sonstigen Unterlagen jeweils beizulegen.
Die übergebenen Unterlagen sind in der Planliste zu kennzeichnen. Der Aufbau der Planliste ist so zu wählen, dass eine Gegenüberstellung der inhaltlich entsprechenden Pläne des AG und des AN erfolgt.
Der AN hat spätestens 2 Wochen nach Auftragserteilung einen Terminplan über die von ihm zu erstellenden Unterlagen aufzustellen, mit Angabe der Terminvorschläge für die Vorlage der Unterlagen, die sich am jeweiligen Ausführungsbeginn der Leistungen und den erforderlichen Vorlaufzeiten orientieren, und diesen Terminplan dem AG zur Kenntnis vorzulegen. In gleicher Weise hat der AN die durch den AG im Zuge der Bauausführung beizustellenden Unterlagen gemäß den vereinbarten Vorlauffristen terminlich zu planen und aufzulisten (Planabrufliste).
*Planauslieferung des AG an den AN:*
Planauslieferung des AG an den AN:

Alle Unterlagen werden dem AN für die Anlaufberatung über die digitale Projektplattform  digital für eigene Ausdrucke zur Verfügung gestellt, sowie i.d.R. zum Termin als Datensammlung auf Datenträger übergeben. Ein Anspruch auf Ausfertigungen in Papierform gegenüber dem GP besteht nicht. Kosten für Vervielfältigungen und Plots gehen zu Lasten des AN.

Aktuelle Planunterlagen mit fortlaufenden Planindizes werden gemäß Planungsfortschritt auch während der Bauausführung übergeben und sind vom AN in die Ausführung einzubeziehen.
Die Übergabe der Pläne erfolgt gestaffelt nach Erfordernis und abgestimmt auf einen termingerechten Bauablauf. Zu beachten ist, dass die Übergabe der Planung sukkzessive erfolgt.

Die vor genannten Planunterlagen sind durch den AN jeweils schriftlich abzufordern beim Generalplaner bzw.  der OÜ des AG.
Die Auslieferung der Pläne durch den AG erfolgt über die digitale Projektplattform digital als elektronische Daten für eigene Ausdrucke.
Die Planungsunterlagen werden digital übergeben in den Dateiformaten
-  .dwg, und .pdf (Übersichten und Details nur als .pdf).

Die bezüglich der vor genannten Planabforderungen und Planlieferungen mit Wochen bezeichneten Fristen sind Regelfristen von 5 Arbeitstagen je Woche, d.h. bei gesetzlichen Feiertagen sind die Fristen entsprechend zu verlängern. Für die Berücksichtigung von gesetzlichen Feiertagen sind die Regelungen des Bundeslandes des jeweiligen Ausführungsortes (Baustelle) maßgebend.

Als Datum der Plananforderung durch den AN gilt das Datum des Einganges unter der Anschrift des Generalplaners.

Der AN hat die ihm übergebenen Unterlagen umgehend zu prüfen und Unstimmigkeiten, Abweichungen, falsche Angaben dem AG mitzuteilen. Für die Prüfung der Unterlagen gem. VOB/B § 4(3) wird folgendes vereinbart:

Eine Prüfung der Unterlagen durch den AN hat unverzüglich zu erfolgen und ist spätestens bis 5 AT nach Übergabe der Planung zu erfolgen. Es gilt bei Mehrfachversand das frühere Datum entsprechend E-Mail oder Postversand, bzw. Übergabeprotokoll des Planers.
*Übergabe von Planungsunterlagen des AN an den AG:*
Übergabe von Planungsunterlagen des AN an den AG:

Für Planunterlagen sämtlicher Art und deren Weitergabe sind die Vorgaben des AG, des Planers  sowie die BVB zu beachten.

Alle Unterlagen des AN sind digital als PDF und zusätzlich als dwg einzustellen und vom AN an die OÜ zu übergeben.

Der letzte, abschließende AN-Planstand für die Ausführung wird zusätzlich in Papierform durch den AN der OÜ des AG und dem Generalplaner des AG übergeben

Planungspakete:
Der AN verpflichtet sich, dem AG sämtliche von ihm geschuldeten Unterlagen, Nachweise, Prüfzeugnisse, Termin- und Ablaufpläne, Ausführungs- , Werk- und Montageplanung entsprechend den Positionen wie im Titel Planungsleistung AN
dargestellt, in mit dem AG im Vorfeld abgestimmter Paketaufteilung termingerecht zur Prüfung vorzulegen. Die entsprechenden Ausführungsunterlagen sind rechtzeitig,
vollständig mit allen Beteiligten koordiniert und abgestimmt als aufeinander folgende Pakete zu übergeben.

Vor Ausführungsbeginn sind folgende Unterlagen vorzulegen:

- Werkstatt- und Montagepläne, Details, Übergänge,
  Sonderkonstruktionen
- Mitarbeiter-Einsatzplan mit Angabe der Nachunternehmer
- Prüfzeugnisse, Gütenachweise und Produktdatenblätter der
  verwendeten Produkte und der angewendeten Verfahren
- Schweißnachweise auf Anforderung auch in Papierform
  je 2-fach

Während der Ausführung sind folgende Unterlagen vorzulegen:

- Tagesberichte
- Nachweis der Schadstoffreiheit der eingebauten Materialien
- Entsorgungsnachweis der ausgebauten Materialien
  auf Anforderung auch in Papierform je 2-fach
*Prüfung Prüfstatiker*
Prüfung Prüfstatiker

Die Unterlagen zur statischen Prüfung sind zusätzlich direkt bei dem zuständigen Prüfstatiker in 3-facher Fertigung einzureichen. Alle Pläne, die im Leistungsumfang des AN erstellt werden, sind nur durch den AN selber und nicht durch seine Nachunternehmer an den Prüfstatiker weiterzureichen.
Zur Freigabe in Papierform 3 x jeweils beim Architekten und Tragwerksplaner und 3 x mit Unterschrift beim Prüfingenieur. Zusätzlich sind alle Unterlagen in digitaler Form im .dwg  und .pdf Format zu übergeben

Die Kosten für Vervielfältigungen, Planvorlagen und Genehmigungen sind in den EP für die Erstellung der Werk- und Montageplanung des AN einzurechnen.

Die erstmaligen Prüfgebühren werden vom AG getragen.
Weitere anfallende Prüfgebühren für technische Änderungen, Sondervorschläge oder temporäre Baubehelfe des AN, die vom AG nicht verschuldet werden sowie für durch den AN verschuldete wiederkehernde Prüfungen gehen zu Lasten des AN.

**1.1.20 Werkstatt- und Montageplanung**
*** Pauschalposition
*** gemäß Ausführungsbeschreibung 112
Werkstatt- und Montageplanung
Die vom AN zu liefernden Planunterlagen werden vom AG bzw. Architekten und Fachingenieuren in der Regel innerhalb von
5-14 Kalendertagen, jedoch max. 28 Kalendertagen, auf Übereinstimmung mit der Planung geprüft.
Festgestellte Abweichungen in den WM-Plänen werden dem  AN schriftlich angezeigt.
Werden Korrekturen an den vorgelegten Unterlagen verlangt, so wird der Auftragnehmer diese unverzüglich durchführen und die Planung bei geforderter Wiedervorlage erneut übergeben.
Die Eintragungen in die Prüfexemplare oder Prüfberichte sind in der Ausführung zu berücksichtigen

Die korrigierten Planunterlagen sind  wie folgt durch den AN zu vervielfältigen und zu verteilen:

-  upload digital auf Projektplattform / Cloud

- bei Bedarf zusätzlich in Papierform
  1 x  Architekt Projektleitung
  1 x  Architekt Bauüberwachung
- Werkstattzeichnungen und statische Unterlagen
  3-fach unterschrieben für den Prüfingenieur
  (1 amtliches Belegexemplar, 1 Erstellerexemplar,
  1 Bauherrn-/Baustellenexemplar)
Menge: 1,000 PSCH
DIN276-2008: 399

**1.1.30 Statische Nachweise**
*** Pauschalposition
*** gemäß Ausführungsbeschreibung 112
Statische Nachweise
Statische Berechnung und weitere erforderliche Nachweise,
z. B. zum Brandschutz, einschl. aller Anschlüsse und Verbindungen für alle in dieser Leistungsbeschreibung erfassten Leistungsumfänge.

Berechnungen im Format DIN A4 mit Positionsbezug zur Standsicherheit für nachfolgend beschriebenen Konstruktionen und Bauteile, mit allen Anschlüssen und Verbindungen, inkl. Verbindungsmittel für:

-  Abhängekonstruktion für die mobilen Trennwände
-  Verstärkung / Aussteifung der Deckenschürzen
-  Bekleidung der Deckenschürzen mit Gipsplatten GKB.
-  Arbeitsgerüste des AN

Vorlage vor Ausführung bei der OÜ des AG und dem Tragwerksplaner des AG zur Prüfung.

Die Prüfung veranlasst der AN beim Prüfingenieur des Auftraggebers, Übersendung der Statik an den Prüfingenieur durch den AN in der geforderten Anzahl, die einmaligen Prüfgebühren trägt der AG.

Alle vom Prüfstatiker geforderten Nachweise sind vom AN im Rahmen der statischen Berechnung zu erbringen, das rechtzeitige Erwirken der Genehmigung ist Sache des AN.

Die Eintragungen in die Prüfexemplare oder Prüfberichte sind in der Ausführung zu berücksichtigen

Die korrigierten Planunterlagen sind  wie folgt durch den AN zu vervielfältigen und zu verteilen:

- upload digital auf Projektplattform / Cloud

- bei Bedarf zusätzlich in Papierform
  1 x  Architekt Projektleitung
  1 x  Architekt Bauüberwachung
- Werkstattzeichnungen und statische Unterlagen
  3-fach, unterschrieben
  (1 amtliches Belegexemplar, 1 Erstellerexemplar,
  1 Bauherrn-/Baustellenexemplar)
Menge: 1,000 PSCH
DIN276-1_08: 399
DIN276-2008: 399

**Ausführungsbeschreibung 113 *****
*Abnahmeunterlagen*
Abnahmeunterlagen
zu Punkt 0.2.13  VOB/C DIN 18 299)

Zum Leistungsumfang des Auftragnehmers (AN) gehören das Beantragen und Beibringen aller behördlichen und sonstigen erforderlichen Abnahmebescheinigungen, Betriebs- und Benutzungsgenehmigungen, Prüfberichte der Behörde, der Sachverständigen und, falls erforderlich, vom Verband der Sachversicherer. Die Abnahmeunterlagen sind zeitgerecht zum Antrag auf Nutzungsgenehmigung zu übergeben.

Behördliche Anträge, deren Stellung ausschließlich durch den Bauherrn / Investor zulässig sind, werden vom AN zeitgerecht und vollständig vorbereitet, so dass es keiner weiteren Ergänzung oder Veränderung durch den AG oder dessen Fachplaner bedarf.

Sind Anlagen oder Komponenten zu diesem Zeitpunkt nicht in einem abnahmefähigen Zustand, d.h. sie sind nicht betriebsbereit oder haben grobe Mängel, die die bestimmungsgemäße Funktion nicht ermöglichen, kann der AG oder dessen Bevollmächtigter die rechtsgeschäftliche Abnahme abbrechen. Für vergebliche Abnahmeversuche behält sich der AG etwaige Schadensersatzforderungen vor.
*Anforderungen an Dokumentation UMM*
Anforderungen an Dokumentation UMM
Stand 08.11.24 für KG 300 und 500
U. Schulte, UMM

soweit in diesem Gewerk auch zutreffend:

Formale Anforderungen

- in farbiger Darstellung und deutscher Sprache
- in dreifacher Papierausfertigung und auf elektronischem
  Datenträger (CD- Rom / Stick) in den gängigen
  Datenformaten, Pläne im dwg-, dxf- und pdf-Format,
  sofern vorhanden auch pln-Format und als BIM-Modell
  sowie IFC-Modell,
  Texte und Übersichten in Word (doc, docx, pdf)
  und / oder Excel (xls, xlsx, pdf).
- Die Unterlagen sind in Ordnern abgeheftet,
  versehen mit detailliertem Inhaltverzeichnis abzugeben.
- Die einzelnen Seiten sind fortlaufend zu nummerieren.

Ergänzung GP:

- digitale Übergabe zusätzlich als upload auf
  Datenplattform / Cloud

- Beschriftung Ordner mit Gebäudenummer
- identische Ordnerstruktur  Papierform + digital

Inhaltliche Anforderungen

Grundsätzlich ist bei der Erstellung der Dokumentations- unterlagen das technische Normenwerk der VOB/Teil C zugrunde zu legen. Darüber hinaus sind durch die Auftragnehmer Nachweise gemäß den Allgemeinen Technischen Vertragsbedingungen für Bauleistungen (ATV) - Liefern von Stoffen und Bauteilen zu erbringen. Es sind Angaben zur Ausführung, zur Verwendung ggf. wieder aufbereiteter Stoffe, besondere Angaben zur Art, Güte und Umweltverträglichkeit der verwendeten Stoffe und Bauteile zu treffen und entsprechende Eignungs- und Gütenachweise vorzulegen. Alle gemäß den jeweiligen ATV zu liefernden Konstruktionszeichnungen, Darstellungen, Beschreibungen und sonstige Dokumentationsunterlagen sind nach Ausführung der Arbeiten vom Auftragnehmer dem tatsächlichen Ausführungsstand anzupassen und der Dokumentation beizufügen. Die Vorlage der kompletten Dokumentation, mindestens 30 Werktage im Vorfeld, ist Voraussetzung für die formale Abnahme durch den Auftraggeber Unimedizin.

Firmen - und Gewerkeordner
Inhaltliche Anforderungen an die Dokumentation der Gewerkegruppen Hochbau / Gebäude und Außenanlagen (KG 300 und KG 500) (jeweils gewerkeweise)

0.)  Jeder Dokumentationsordner mit eigenem
  Inhaltsverzeichnis:

1.)  Hersteller/Lieferant mit Angaben zu Anschrift,
  Telefonnummern und Ansprechpartner

2.)  Fachunternehmererklärung und Fachbauleitererklärung des
  jeweiligen Unternehmers

3.)  Alle Planunterlagen inklusive Übersicht und Detailpläne
  virenfrei im CAD Format (.dxf oder .dwg)
  Bestandsunterlagen in PDF und gegebenenfalls im
  Excel-Format (Tabellen, Listen, etc.).

4.)  Auflistung der eingebauten Bauteile/-stoffe mit Angaben
  zum Einbauort inkl. Farb-,Dekor- und Materialangaben,
  Technische Merkblätter und Sicherheitsdatenblätter,
  Produktname wie z.B. Fliesen/Parkett/Auslegware inkl.
  Fabrikat, Maße, Produkteigenschaften, sowie
  Pflegeanleitungen.
  Herstellerverzeichnis mit Fabrikatsangabe,
  Artikelname bzw. Typennummer,
  mögliche alternative Bezugsquellen,
  Hinweise zur Lagerung, ggf. Entsorgung,

5.)  Das Mängelprotokoll und die Vorlage aller Prüfergebnisse
  sind Bestandteil der Dokumentation und der Übergabe

6.)  Vollständige Dokumentation/ Konformitätsbescheinigungen
  aller vorgeschriebenen Werk- und Prüfbescheinigungen,
  erforderliche Zulassungsnachweise, Bauaufsichtliche
  Zulassungen inklusive Prüfzeugnisse. Zulassungen im
  Einzelfall, Zulassungsbescheide von allen Materialien und
  Bauteilen mit besonderen Qualitätsanforderungen, soweit
  vom Auftragnehmer nachzuweisen.
  Prüfzeugnisse bei Brandschutzzulassungen und
  Einzelzulassungen (z.B. BS-Türen).

7.)  Türlisten mit dazugehörigen Plänen inklusive Türstempel,
  Nummerierung und Kennzeichnung von Brandschutz und
  Ausführungsqualitäten
*Ergänzungen Dokumentationsunterlagen I (UMM, LBB)*
Ergänzungen Dokumentationsunterlagen I (UMM, LBB)

Basis
SV  UMM 11.04.24 / LBB  12.04.24
Protokoll BH-JF 27.03.24::

insbesondere vorzulegende Unterlagen:

-  alle benötigten Dokumente nebst Datenblätter
-  Material-/Qualitätsnachweise der verwendeten
  Baustoffe/-elemente,
  eindeutiger Zuordnung zur Einbausituation
-  Prüfberichte, oder Prüfbücher
-  Abnahme-/Einweisungs- und Prüfprotokolle
-  Nachweise zur Bauart
-  Errichterbescheinigung
-  Übereinstimmungserklärung (Brandschutz)

-  Liste der Restleistungen und Gewährleistungen
-  Anlagen Beschreibung inkl. Wartung etc.
-  Bedienungs-, Wartungs- und Pflegehinweise

-  Bestands- und Revisionszeichnungen/-pläne,
  Detailpläne, Schnitte,
-  Montage-, Werkstatt- und Konstruktionszeichnungen
  Berechnungen des AN
*Ergänzungen Dokumentationsunterlagen II (GP)*
Ergänzungen Dokumentationsunterlagen II (GP)

Die nachstehend aufgeführten Abnahmeunterlagen sind vom Auftragnehmer zu vervollständigen.
U.a, soweit zutreffend:

-  Gebrauchsabnahmebescheinigung durch die
  Bauaufsichtsbehörde.

-  Formloser Nachweis für die Einhaltung der
  bauaufsichtlichen Auflagen.

-  Erklärung, dass die Leistungen gemäß den Angebots- und
  Vertragsbedingungen abnahmebereit sind.

-  Bautagebuch (unabhängig von wöchentlicher Übergabe
  während der Bauzeit an die -Objektüberwachung des AG
  und deren Weiterleitung an den AG)

-  Alle geforderten behördlichen Abnahmebescheinigungen,
  Genehmigungen und Prüfungsberichte.

-  Mängelprotokoll und die Vorlage aller Prüfergebnisse

-  Prüfbuch mit Konformitätsbescheinigung

-  bauaufsichtlich geforderte Nachweise für  die verwendeten
  Bauprodukte und Bauarten im Sinne der
  Verwaltungsvorschrift Technische Baubestimmungen
  (VV TB Rheinland - Pfalz)

-  Geprüfte Pläne der jeweiligen Vergabeeinheit
-  Ist-Zustand  (fortgeschriebene Montage- und Werkplanung)

Beton / Schweißen / Stahl:

-  Sondergenehmigung für die Herstellung von Beton der
  höheren Güteklasse ab C 30/37 durch die
  Bauaufsichtsbehörde.

-  Nachweis für die Herstellung von Beton der
  Überwachungsklasse 2 und Prüfzeugnisse über
  Betonprobewürfel der Fremdüberwachung.

-  Schweißnachweis nach DIN EN 1090.

-  Gütenachweis zum Baustahl und Profilstahl,
  Unterlagen der Bewehrungsabnahmen einschließlich
  Mängelbeseitigungsanzeigen, Betonierprogramme

**1.1.40 Dokumentation**
*** Pauschalposition
*** gemäß Ausführungsbeschreibung 113
Dokumentation
Erstellen, Abstimmen, Überarbeiten und Übergeben der gesamten Unterlagen zur Bestandsdokumentation des AN
für die Leistungen dieser Vergabeeinheit.

nach vorgegebenen Ordnungssystem AG
Übergabe in Papierform sowie upload digital auf Projektplattform / Cloud

gem. Ausführungsbeschreibung
Menge: 1,000 PSCH
Leistungsbereichkatalog: 000
DIN276-2008: 399

**1.1.50 weitere Ausfertigung Dokumentation**
*** gemäß Ausführungsbeschreibung 113
weitere Ausfertigung Dokumentation
Weitere Ausfertigung der Dokumentationsunterlagen gem. vorheriger Position.
Menge: 1,000 St
Leistungsbereichkatalog: 000
DIN276-2008: 399

**1.1.60 Nutzereinweisung**
*** Pauschalposition
Nutzereinweisung
Einweisung des Nutzers oder eines von ihm benannten
Vertreters in die Wartung, Pflege und Bedienung der
eingebauten Bauteile und Anlagen für insbesondere nachfolgend genannte Leistungen:

- Blendschutz
- Verdunkelung

einschließlich Übergabe der erforderlichen Wartungs-
und Pflegehinweise, Bedienungsanleitungen etc.
Menge: 1,000 PSCH
DIN276-1_08: 399
DIN276-1_18: 399
DIN276-2008: 399

**1.1.70 vorgezogenes Anreissen an Decke**
vorgezogenes Anreissen an Decke
Mobile Trennwand - vorgezogenes Anreissen der Lage generell zur Sichtbarmachung der geplanten Wand für die Gewerke TGA bauseits.
Ausführung an Decke EG für die beiden mobilen Trennwände.
Ausführung nach den vorgezogenen Malerarbeiten und vor Beginn der Installationstätigkeiten der TGA-Gewerke.
Markierung farbig, gut sichtbar und langanhaftend.
Markierung der Aussenkanten der Wände als parallele Linien.
Aufmaß mit Protokollierung zur Übergabe an die OÜ des AG. Protokoll gem. gesonderter Position.

Anreissen der Wände im EG innerhalb des Regelablaufs mobile Trennwand direkt mit Baubeginn den TGA-Arbeiten unmittelbar vorausgehend. Beginn der Ausführung auf Zuruf der OÜ des AG. Abrechnung nach Stundenaufwand.
Menge: 4,000 h
DIN276-2008: 397

**1.1.80 Aufmaßprotokoll**
Aufmaßprotokoll der vorgezogenen Aufmaßarbeiten für das Anreissen der Wände an den Decken.
Übergabe an die OÜ des AG.
Menge: 1,000 St
DIN276-2008: 397

#### Abschnitt 1.2 DGNB-Zertifizierung - Bau

**Ausführungsbeschreibung 120 DGNB Zertifizierung**
*Einleitung DGNB-Zertifizierung*
Einleitung DGNB-Zertifizierung

Das Bauvorhaben wird mit dem System DGNB (Deutsche Gesellschaft für Nachhaltiges Bauen), Nutzungsprofil Neubau Laborbau Programmversion 2020 zertifiziert.
Das System bildet Nachhaltigkeit in einem ganzheitlichen und in sich ausgewogenen Ansatz in den Kriteriengruppen Ökologie, Ökonomie, soziokulturelle und funktionale Qualitäten, technische Qualitäten, Prozess und Standortqualitäten ab. Besonders Beachtung dabei finden Maßnahmen, die einen Beitrag zur Klimaneutralität, zum Materialkreislauf und zur Klimaanpassung liefern sowie innovative Lösungen zur mehr Nachhaltigkeit.
*Nachhaltige Baustelle*
Nachhaltige Baustelle

Der AN hat bei seiner Bauausführung die Minimierung von Risiken (Sicherheit, Arbeitsschutz, Gesundheit), die Minimierung von Umweltbelastungen sowie soziale Standards zu beachten und eine Qualitätssicherung zu betreiben. Maßgebend dabei sind eine abfallarme, lärmarme und staubarme Baustelle, der Boden und Grundwasserschutz, eine Mithilfe bei der Information und Kommunikation bei Anwohnern und der Öffentlichkeit (z.B. beim Beschwerdemanagement der Baubetreuung des AG), eine ressourcenschonender Umgang mit Frischwasser und Strom sowie die Mithilfe bei der Umsetzung eins Lüftungsprogramms zur Austrocknung der Bauteile.

Vom AN ist eine verantwortliche Kontaktperson als Abfallmanager zu benennen.

Der AN wird vor Ausführungsbeginn auf der Baustelle / im Baustellen-KickOff  mit den Anforderung an einen nachhaltigen Baustellenbetrieb geschult.

Die Einhaltung der Anforderungen wird mit regelmäßigen Baustellenbegehungen durch die Bauüberwachung überprüft und dokumentiert.

**1.2.10 Abfallbilanz AN**
*** Pauschalposition
Abfallbilanz AN

Erstellung und Übermittlung einer monatlichen  Abfallbilanz für den Umfang der eigenen Leistungen.
Folgende sortenrein getrennte Abfallfraktionen sind in der Abfallbilanz zu berücksichtigen:

  Holz AI, AII, AIII
  Gipskarton sauber
  Papier, Pappe, Kartonagen
  Folie unverschmutzt
  Gemischte Baustellenabfälle
  Siedlungsabfälle
  Mineralwolle (KMF) nicht kontaminiert
  Styrodur, Styropor (EPS)
  Kunststoffe
  Metalle
  Kabelschrott
  Mineralische Baustoffe
  Baustoffe bituminös

In der Abfallbilanz müssen pro Abfallfraktion folgende Angaben enthalten sein:

- Menge in [kg] oder [m3]
- Entsorgungsweg pro Abfallfraktion mit Angabe der Adressen
  der Deponie, des Recyclingunternehmens, des Unternehmens
  für die thermische Verwertung, des Wertstoffhändlers.

Die Abfallbilanz ist monatlich vom Abfallmanager bei der OÜ-AG vorzulegen und bei Ausführungsende als Gesamtbilanz zu finalisieren.
Menge: 1,000 PSCH
DIN276-2008: 399

**1.2.20 Lärmarme Baustelle**
*** Pauschalposition
Lärmarme Baustelle

Die Baustelle ist so einzurichten und zu betreiben, dass die Vorgaben gem. Bundes-Immissionsschutzgesetz sowie die allgemeinen Verwaltungsvorschriften zum Schutz gegen Baulärm (AVV) eingehalten werden.

Der Einsatz von lärmarmen Geräten ist vom AN mit dem Schallleistungspegel LWA relativ zu den Vorgaben nach RAL-UZ53 nachzuweisen. Der Nachweis ist als als Geräte- und Maschinenliste vom AN an die AG OÜ zu übergeben.

Siehe Anlage
[DGNB-Schallemissionen Geräte-Version2018-9Auflage]
Menge: 1,000 PSCH
DIN276-2008: 399

**1.2.30 Staubarme Baustelle**
*** Pauschalposition
Staubarme Baustelle

Zum Schutz von Personen, die auf der Baustelle arbeiten oder dort angrenzend leben und arbeiten sowie zum Schutz der Umwelt ist die Entstehung von Staub möglichst zu vermeiden. Die eingesetzten Maschinen und Geräte sind mit einer wirksamen Absaugung zu versehen, die ggf. entstehenden Stäube sind an der Entstehungsstelle möglichst vollständig zu erfassen und gefahrlos zu entsorgen. Durch entsprechende Maßnahmen ist die Ausbreitung des Staubs auf unbelastete Arbeitsbereiche zu verhindern, soweit das technisch möglich ist. Ablagerungen sind zu vermeiden. Zur Beseitigung sind Feucht- bzw. Nassverfahren oder saugende Verfahren durchzuführen.

Der AN hat Arbeiten, bei denen Staub in größerem Umfang entsteht, im Vorfeld bei der Bauüberwachung anzumelden und die bei den Arbeiten angewendeten Maßnahmen zur Verhinderung der Staubausbreitung mit Fotos und Datenblättern der Geräte zu dokumentieren und an die Bauüberwachung zu übergeben.
Menge: 1,000 PSCH
DIN276-2008: 399

**1.2.40 Boden- und Grundwasserschutz**
*** Pauschalposition
Boden- und Grundwasserschutz

Der Boden und das Grundwasser sind vor schädlichen Stoffeinträgen und mechanischen Einflüssen zu schützen. Es ist sicherzustellen, dass der Boden nicht durch chemische Verunreinigungen kontaminiert wird. Stoffe, die mit dem Gefahrensymbol Umweltgefährlich gekennzeichnet sind, dürfen nicht in Kontakt mit der Umwelt kommen.
Der schützenswerte Boden ist ebenfalls vor schädlichen mechanischen Einflüssen zu bewahren. Dabei sind gewachsene Bodenschichten besonders zu schützen, diese dürfen nicht befahren werden.

Der AN hat, falls von ihm Bodenverunreinigungen festgestellt werden (ab Schadstoffklassifizierung Z1), diese sowie die Maßnahmen zur Wiedernutzbarmachung der belasteten Fläche ausführlich zu dokumentieren. In diesem Fall sind die nachfolgenden Angaben der Bauüberwachung schriftlich zur Verfügung zu stellen:
- Belastungsgrad
-  Abfalleinstufung (Schadstoff-klassifizierung nach BBodSchG)
-  Räumlichen Lage der Schadstoffe
-  Maßnahmen zur Beseitigung bzw. Verbesserung der Bodenklassen

Der AN hat alle Maßnahmen zur Verhinderung von Bodenverunreinigungen (z.B. Ölauffangwanne für Schalöl oder anderweitige Flüssigkeiten, Schutzfolien unter Lagerflächen) sowie zum Schutz des Bodens gegen mechanische Einflüsse (z.B. Schutzzäune und Absperrungen von Lagerflächen, Materiallagerung nur auf definierten Flächen) mit Fotos und Datenblättern der Geräte und eingesetzten Materialien zu dokumentieren und an die AG OÜ zu übergeben.
Menge: 1,000 PSCH
DIN276-2008: 399

**1.2.50 Nachhaltige Holzprodukte**
*** Pauschalposition
Nachhaltige Holzprodukte

Verwendung von Holz ausschließlich aus nachhaltiger Forstwirtschaft für alle fest eingebauten Hölzer in den Bauteile Boden, Wand und Decke sowie für temporär verbauten Hölzer wie z.B. Schalhölzer mit den anerkannten Produktlabels PEFC (Programme for the Endorsement of Forest Certification Schemes) und FSC (Forest Stewardship Council). Der AN hat den Nachweis direkt bei der Bauüberwachung des AG einzureichen.

In der Position ist ausschließlich die Nachweisführung zu kalkulieren.
Ggf. erforderliche Mehrpreise für Produkte sind in den betreffenden Positionen zu kalkulieren.

Für den Nachweis ist die Anlage [Nachweis Holz] zu verwenden.
Folgende Angaben sind von AN zu übergeben:
- Produktname
- Lieferant
- Menge [m³]
- Zertifikat FSC oder PEFC, Lieferscheinnummer, Anteil in [%]
- COC-Nummer zu FSC der PEFC Zertifikat

Nachweisführung

siehe Anlage

- [Nachweis Holz]
Menge: 1,000 PSCH
DIN276-2008: 399

**Ausführungsbeschreibung 126 Gefahrenstoffe**
*Gefahrenstoffe*
Gefahrenstoffe

Die Verwendung besonders umweltverträglicher Materialien ist ein wichtiger Beitrag zur Verbesserung der Innenraumluftqualität. Eine entsprechende Dokumentation der Inhaltsstoffe in Bauprudukten minimiert das Sanierungsrisiko am Ende des Lebenszyklus wesentlich.

**1.2.60 Schadstofffreie Materialien**
*** Pauschalposition
*** gemäß Ausführungsbeschreibung 126
Schadstofffreie Materialien

Verwendung von Bauprodukten, bei denen die Konzentraltionen an risikobehafteten Inhaltsstoffen der ausgeschriebenen Qualitätsstufe gem. Anlage s.u. genügen.

Folgende Stoffgruppe werden als risikobehaftet eingestuft

- Halogenierte und teilhalogenierte Kältemittel
- Halogenierte und teilhalogenierte Treibmittel
- Schwermetalle
- Stoffe, die unter die Biozid-Verordnung (528/2012/EG) fallen
- Stoffe, die unter die POP-Verordnung (850/2004/EG) fallen
- Gefahrstoffe gemäß CLP-Verordnung (1272/2008/EG)
- Organische Lösungsmittel und Weichmacher
- Besonders besorgniserregende Stoffe
  (SVHC nach der Europäischen Chemikalienverordnung
  REACH (1907/2006/EG))

Folgende Chemikalien / Stoffe werden als besonderes toxisch eingestuft:
- krebserregend, erbgutverändernd und fortpflanzungsgefährdend (CMR)
- persistent, bioakkumulierend und toxisch (PBT)
- sehr persistent und sehr bioakkumulierend (vPvB) sowie
- ähnlich besorgniserregend (z. B. endokrine Disruptoren)

Im Angebot sind ausschließlich Bauprodukte zu berücksichtigen, die folgenden Anforderungen genügen:

- DGNB-Qualitätsstufe 4

Anforderungen siehe
 Anlage

[DGNB-Schadstoffe1-Version2018-9Auflage]

Die Verwendung der vom AN angegebenen Baustoffe wird durch die Bauüberwachung des AG auf der Baustelle in regelmäßigen Abständen überprüft und dokumentiert.

In der Position ist ausschließlich die Nachweisführung zu kalkulieren.
Ggf. erforderliche Mehrpreise für Produkte sind in den betreffenden Positionen zu kalkulieren.

Für die Nachweisführung ist vom AN folgende Anlagen zu verwenden:

Anlage Nachweisführung:
[DGNB_V18_ENV1.2_Dokumentationstool] zu verwenden.

 Folgende Angaben sind von AN zu übergeben:
- Produktname / Hersteller
- Verwendung
- Menge
- Umweltproduktdeklarationen (EPD), Sicherheitsdatenblätter (SDB), Herstellererklärungen, SVHC-Erklärung der Hersteller von Erzeugnissenoder ähnliches, die die Einhaltung der geforderten Grenzwerte bestätigen
- ggf. Herstellerbestätigung

Ausnahmen:
Geplante TGA-Anlagen mit teilholgnierten oder halogenierten Kältemitteln entsprechen ggf. nicht den Anforderungen der ausgeschriebenen Qualitätsstufe bzw. der Krierienmatix. In diesem Fall ist keine Nachweisführung erforderlich.

siehe Anlagen:

- [[DGNB-Schadstoffe1-Version2018-9Auflage]

- [DGNB_V18_ENV1.2_Dokumentationstool]
Menge: 1,000 PSCH
DIN276-2008: 399

**Ausführungsbeschreibung 127 Recycling**
*Recycling*
Recycling

Wiederverwendete Baustoffe und Bauteile  reduzieren den Reccourcenverbrauch an Matrial und Energie bei der Herstellung von Baustoffen und verbesseren den ökologischn Footprint im neuen Gebäude deutlich.

**1.2.70 Recyclinganteile in Bauprodukten**
*** Pauschalposition
Recyclinganteile in Bauprodukten

Nachweis von Recyclinganteilen in Bauprodukten. Der AN hat die Nachweise direkt bei der Objektüberwachung des AG einzureichen.

In der Position ist ausschließlich der Mehrpreis für die Nachweisführung der Recyclinganteile zu kalkulieren.

Folgende Nachweise werden akzeptiert:
- Umweltproduktdekalration (EPD)
- Produktdatenblatt

Mindestens die nachfolgenden Baustoffe sind nachzuweisen:
- Baustahl
- Konstruktionsstahl
- Bleche (Stahl, Alu, etc.)
- Aluminiumprofile
- Deckenbeläge
- Zuschlagsstoffe Beton als Ersatz für Kies

Für den Nachweis ist die Anlage
[DGNB-Recycling-Version2018-9Auflage]
zu verwenden.

Folgende Angaben sind von AN zu übergeben:
- Bauteil (Außenwand, Innenwand, Decke, Dach, Tragwerk,
  Gründung)
- Menge [kg]
- Kosten [€ netto]
- Recyclinganteil Postconsumer [%]
- Recyclinganteil Preconsumer [%
- Lieferant mit Adresse
- Produktionsstätte mit Adresse
- Umweltdeklaration (EPD) oder ähnliches,
  aus dem der Recyclinganteil hervorgeht

siehe Anlage:

- [DGNB-Recycling-Version2018-9Auflage]
Menge: 1,000 PSCH
DIN276-2008: 399

#### Abschnitt 1.3 Gerüstarbeiten

**1.3.10 Gerüste Mobiltrennwand**
*** Pauschalposition
Gerüste Mobiltrennwand,
Systemgerüst für zu bearbeitende Flächen höher als 3,50 m über Standfläche. Aufbauen, Vorhalten, Umbauen, Umsetzen und Abbauen zur Herstellung der im Gewerk VE 311 Mobiltrennwand beschriebenen Leistungen.
Einschl. Vorlage der Systemstatik für die Systemgerüste.

Lichte Raumhöhe:
EG  3,94 m über OK Estrich
Menge: 1,000 PSCH
DIN276-2008: 392
Leistungsbereichkatalog: 039
DIN276-2008: 392

*Hinweis: DGNB-Schwerpunktanforderungen V18_ENV1.2 Anl. 1*
DGNB-Schwerpunktanforderungen V18_ENV1.2 Anl. 1

Die Anforderungen der Qualitätsstufe 4 sind für alle Bauprodukte und Bauteile einzuhalten und in jeder Position des LVs zu beachten!
Die Anforderungen aus Anlage Kriterienmatrix Version V 18 gelten vollumfänglich.
Dies betrifft im besonderen nachfolgende Schwerpunktanforderungen gem. der beigefügten Liste der Schwerpunktanforderungen VE 311 Mobiltrennwände zu beachten:

Nr. 1.
Relevante Bauteile:
Beschichtungen auf nicht mineralischen Untergründen:
Metalle, Holz, Kunststoffe
Bereich:
Dekorative flüssige Beschichtungsstoffe mit Grundbeschichtungen nicht mineralischer Untergründe innen und außen (Lacke und Lasuren) ohne besondere Beständigkeitsanforderungen.
Betrachtete Stoffe / Aspekte:
- VOC aus Lösemittel
Anforderung Qualitätsstufe 4:
RAL-UZ 12a

Nr. 11.
Relevante Bauteile:
Sockelleisten, Türschienen, Stützenkleber (Doppel- oder Hohlboden); nicht betrachtet  werden hier die  Bereiche Glasbau, Fassade und  Brandschutz
Bereich:
Dichtstoffe im klebenden Einsatz und Kleber innen: PU-Kleber und silanmodifizierte Polymere (SMP).
Nicht betrachtet werden hier die Bereiche Glasbau, Fassade und Brandschutz
Betrachtete Stoffe / Aspekte:
Emissionen
Anforderung Qualitätsstufe 4:
GISCODE PU10, PU20 oder RS10
und
EMICODE EC1, EC1PLUS, EC1-R oder EC1PLUS-R

Nr. 12.
Relevante Bauteile:
Kleinflächige Verklebungen mechanisch belasteter Fugen; nicht betrachtet werden hier die Bereiche Glasbau, Fassade und Brandschutz
Bereich:
Dichtstoffe im rissüberbrückenden Einsatz und Kleber innen: Acrylatdichtstoffe / -kleber, Silikondichtstoffe und SMP-(Hybrid-Dichtstoffe).
Nicht betrachtet werden hier die Bereiche Glasbau, Fassade und Brandschutz
Betrachtete Stoffe / Aspekte:
- Chlorparaffine
- Lösemittel
- KWS ( Kohlenwasserstoffweichmacher)
Anforderung Qualitätsstufe 4:
Chlorparaffine (SCCPs + MCCPs + LCCPs) < 0,1 %
und
Lösemittel < 1 %
und
KWS-Weichmacher < 0,1 %

Nr. 19.
Relevante Bauteile:
Nicht tragende Metallbauteile wie Treppengeländer, Metallunterkonstruktionen, Zargen, Stahltüren, Fassadenelemente, Wärmeund Kälteübertragungsflächen, Kälterohre
Bereich:
Korrosionsschutzbeschichtungen und Effektbeschichtungen nicht tragender Metallbauteile
Betrachtete Stoffe / Aspekte:
VOC aus Lösemittel
Anforderung Qualitätsstufe 4:
Wasserverdünnbare Produkte < 140 g/l
Ausnahme: Für Metalliceffektlacke < 300 g/l

Nr. 27.
Relevante Bauteile:
Beschichtungen für Holzoberflächen wie z. B. Parkett, Treppe
und Vertäfelungen
Bereich:
Öle und Wachse für Holzoberflächen innen und außen
Betrachtete Stoffe / Aspekte:
VOC aus Lösemittel
Anforderung Qualitätsstufe 4:
GISCODE Ö10

Nr. 31.
Relevante Bauteile:
Filmkonservierte Produkte und mit Bioziden behandelte Waren
Bereich:
Biozid behandelte Bodenbeläge und filmgeschützte Holzlasuren
Betrachtete Stoffe / Aspekte:
Biozid
Anforderung Qualitätsstufe 4:
Für Wohnen gilt: Keine Verwendung von Bioziden Wirkstoffen im Innenraum mit Ausnahme von Topfkonservierungen

Nr. 33.
Relevante Bauteile:
Beschichtete Metallbauteile: Fassadenelemente, Türen, Heizkörper, Heizkühldecken. Feuerverzinkungen gelten nicht als Beschichtungen im Sinne dieses Kriteriums.
Bereich:
Beschichtungen von nichttragenden Metallbauteilen. Feuerverzinkungen gelten nicht als Beschichtungen im Sinne dieses Kriteriums
Betrachtete Stoffe / Aspekte:
- Schwermetall (Chrom-VI)
Anforderung Qualitätsstufe 4:
Kein Einsatz von Chrom-VI-Verbindungen

Nr. 40.
Relevante Bauteile:
Kunstschaum-Dämmstoffe für Gebäude und Haustechnik
Bereich:
Kunstschaum-Dämmstoffe der Gebäude und Haustechnik (Betrachtungsrahmen: nur gemäß EnEV und Hauptstränge der TGA)
Betrachtete Stoffe / Aspekte:
halogenierte Treibmittel
Anforderung Qualitätsstufe 4:
Kein Einsatz von halogenierten Treibmitteln

Nr. 42.
Relevante Bauteile:
Flammhemmend ausgerüstete Bauprodukte (Gemische)
Bereich:
Flammhemmend ausgerüstete Bauprodukte (Gemische)
Betrachtete Stoffe / Aspekte:
- Chlorparaffine
- SVHC
Anforderung Qualitätsstufe 4:
Chlorparaffine (SCCPs + MCCPs + LCCPs) < 0,1 %
und
SVHC ≤ 0,1 %

Nr. 43.
Relevante Bauteile:
Flammhemmend ausgerüstete Bauprodukte (Erzeugnisse)
Bereich:
Flammhemmend ausgerüstete Bauprodukte (Erzeugnisse)
Betrachtete Stoffe / Aspekte:
- Chlorparaffine
- Polybromierte Biphenyle (PBB)
- Diphenylether (PBDE)
- SVHC
Anforderung Qualitätsstufe 4:
Chlorparaffine (SCCPs + MCCPs + LCCPs) < 0,1 %
und
PBB < 0,1 %
und
PBDE < 0,1 %
und
SVHC ≤ 0,1 %

Nr. 44.
Relevante Bauteile:
Erzeugnisse aus Kunststoffen (PVC)
Bereich:
Erzeugnisse aus Kunststoffen (PVC)
Betrachtete Stoffe / Aspekte:
SVHC
Anforderung Qualitätsstufe 4:
SVHC ≤ 0,1 %
Anforderung gilt für Bauteile wie QS3 und zusätzlich für:
- Kunststofffensterprofile
- Lichtkuppelaufsatzkränze

Nr. 45.
Relevante Bauteile:
Biozid und  flammhemmend ausgerüstete Bauprodukte (Erzeugnisse):  Holzschutz, Holzwerkstoffe, Dämmstoffe
Bereich:
Biozid und flammhemmend ausgerüstete Bauprodukte auf Basis von Holz oder Holzwerkstoffen
Betrachtete Stoffe / Aspekte:
Borverbindungen
Anforderung Qualitätsstufe 4:
Borverbindungen ≤ 0,1 %

Nr. 47a.
Relevante Bauteile:
Industriell hergestellte Erzeugnisse Serienerzeugnisse / Fertigprodukte aus Holzwerkstoffen in Innenräumen: Spanplatten, Furnierplatten, Faserplatten
Bereich:
Industriell hergestellte Erzeugnisse Serienerzeugnisse / Fertigprodukte aus Holzwerkstoffplatten in Innenräumen
Betrachtete Stoffe / Aspekte:
VVOC aus Formaldehyd
Anforderung Qualitätsstufe 4:
Formaldehyd ≤ 0,05 ppm (entspricht 0,062 mg/m3)

Nr. 47b.
Relevante Bauteile:
Beschichtete und unbeschichtete Holzwerkstoffe:  Spanplatten, Tischlerplatten, Furnierplatten, Faserplatten
Bereich:
Handwerklich hergestellte Holzwerkstoffplatten
Betrachtete Stoffe / Aspekte:
VVOC aus Formaldehyd
Anforderung Qualitätsstufe 4:
Formaldehyd ≤ 0,05 ppm (entspricht 0,062 mg/m3)

### Bereich 2 Mobile Trennwände

**Ausführungsbeschreibung 200 Mobile Trennwand**
*Ausführungsbeschreibung Mobile Trennwand*
Ausführungsbeschreibung Mobile Trennwand

Trennwandelemente

System:
Nichttragende innere Trennwand DIN 4103-1, als mobile
Systemtrennwand, Falt-Schiebe-Trennwand mit Zweipunktaufhängung, mit teilautomatischen Funktionen für das Verfahren und Lösen der Anpressbalken.
Bedienung über ein in einem feststehenden Wandfeld eingebauten Bedienterminals.
Als wartungsfreie Anlage, mit beidseitiger Bekleidung aus Spanplatten mit Melaminharzbeschichtung, Aufhängung der Elemente mit leichtlaufenden, kunststoffummantelten Laufrollen und Dichtbürste an kugelgelagerten Speziallaufrollenwagen.
Einzel-Wandelement:
Verwindungssteife, innenliegende, Stahlrahmenkonstruktion aus umlaufend geschlossen verschweißtem Rechteckrohr.
Beplankung mit Qualitätsspanplatten nach DIN 68763, akustisch freischwingend aufgebracht, Emissionsklasse: E1,
Verleimung:  V20,
Oberfläche:  Schichtstoff-Melaminharz,
Farbe:  RAL 9016 nach aus Standardkollektion
  des Herstellers.

Form- und kraftschlüssige seitliche Verbindung der Elemente durch im geschlossenen Zustand nicht sichtbare eloxierte Aluminium-Stirnprofile mit integrierten Mehrfach-Dichtlippen und Magnetband im Nut-Feder-System, Eintauchtiefe 20 mm, keine offen liegenden zusätzlichen Dichtungen an den Elementkanten.

Höhenjustierung der Elemente: Höhenverstellmechanik, bedienbar ohne Öffnen von Decke, Laufschiene oder Element.

Druckbalken: Abdichtung zur Deckenschiene und zum Boden durch mind. 20 mm ausfahrbare, druckausgleichende federgelagerte Kammerdruckbalken aus Aluminium natur oder dunkel eloxiert. Manuelle, wartungsfreie Bedienung über Steuermodul. Anpressdruck 2000 N mit statischem Nachweis für eine standfeste und gegen Seitendruck sichere Wand.

Teleskopelemente: mit 3-seitigem Kammerdruckbalken, Seitlicher Kammerdruckbalken in gleicher Oberfläche wie die Trennwand, innen liegend und eingefahren flächenbündig, die Bewegung aller Druckbalken erfolgt von der Fläche aus zentral mittels elektromotorisch betriebener Ansteuerung. Bedienung über ein Bedienfeld im seitlichen Festfeld.
Ausnehmung für Stirnstift, Endflügel mit unterem Riegelschloss.

Seitliche Festfelder / Wandanschlüsse:
Am Start- und Endpunkt der Fahranlage ist jeweils ein Festfeld mit Bekleidung in Bauart der Elementtrennwand mit verstärkter Unterkonstruktion herzustellen. Oberfläche identisch wie mobile Trennwand. Je 1x Endfeld mit integriertem Bedienfeld.

Laufschiene:
Deckenlaufschiene aus Aluminium, Breite ca. 100 mm, ohne Laufschienen-Stöße, zur Aufnahme der wartungsfreien, kugelgelagerten, geräuscharm verfahrbaren Doppelrollen-Laufwagen. Doppelrollen aus Polyamid.
Trennwandelemente mit Zweipunktaufhängung an den Laufwagen und in der Laufschiene befestigt.
Laufschiene Typ: Aluminium/Stahl, pulverbeschichtet
Farbton Laufschiene: RAL 9016 weiß

Zubehör:
Einschl.
- Steuerkasten zum Einbau im Bereich der abgehängten Decke, - Motor(e)
- Bedienfeld mit Sicherheitstaster und Schlüsselschalter einschl. mind. 3 Stück Schlüssel zur Übergabe an den Bauherrn, Leerrohre, Verkabelung, Anschlußleitung, innere Verdrahtung und Anschluß an bauseits durch TGA bereitgestellte Stromversorgung (Steckeranschluß).

Steuerkasten B x T x H ca. 250 x 175 x 75 mm

Bedienfeld bestehend aus einer Grundplatte aus Edelstahl für Einbau hochkant und verschiedenen Bedienelementen:
Grundplatte Einbaumaße
Breite:  ca.  70 +/- 5 mm
Höhe:  ca. 110 +/-  5 mm
Tiefe:  ca.  2 +/- 0,5 mm
Material:  V2A fein geschliffen (senkrechter Schliff)

3 St. Bedienelemente als Bedieneinheit untereinander  angeordnet: Öffnen, Schließen, Sperrelement mit Zylinderschloß
Einbautiefe ca. 18 +/- 0,5 mm

Sturzelemente:
Sturz für mobile Trennwand im Deckenhohlraum, als Stahl-Abhänge-Unterkonstruktion, nachjustierbar, mit Queraussteifung. UK Sturz flächenbündig zur seitlich angrenzenden, abgehängten Decke, Unterkonstruktion inkl. Sturzprofile und -verstärkungen für Aufhängung und Betrieb der Mobilen Systemtrennwand, passend zum System, inkl. erforderliches Parksystem, fertig vorgerichtet für Beplankung mit Trockenbauplatten.
Stahl-Abhänung aus Stahlprofilen nach statischer Erfordernis und geprüfter Werkstatt- und Montageplanung des AN.
Korrosionsschutz: Nassbeschichtung SD min. 80 my
Stahlprofile: nach Erfordnis u. Statik AN
Abhängehöhe: von ca. 0,61 bis 0,94 m gem. Position
Vorrichtung Parksystem: Paket parallel oder quer zur Wand
nach Wahl des AG
Der statische Nachweis für die Aufhängung mit Deckenschürze für die Mobile Trennwand ist Leistung des AN und wird gesondert vergütet (siehe Titel Planungsleistung des AN)
Trockenbaubekleidung mit gesonderter UK aus UA-Profilen und Montageset für eine biegesteife Ausführung der Deckenschürze.
Dämmschicht aus Mineralwolle MW DIN EN 13162, Dämmschichtdicke 80mm, Anwendungsgebiet DIN 4108-10 WTR, einlagig.

Beplankung beidseitig aus Gipsplatten DIN 18180 und DIN EN 520, Bauplatten Typ A, 2-lagig, Plattendicke 12,5 mm, befestigen mit Schnellbauschrauben DIN EN 14566 und DIN 18182-2, oberer und seitlicher Anschluss starr.
Einschl. Herstellen von Ausschnitten für die TGA gem. gesonderter Positionen.

Spachtelung Qualitätsstufe Q2 gemäß Merkblatt Nr. 2 der Industriegruppe Gipsplatten im Bundesverband der Gipsindustrie e.V.

Gesamtkonstruktion:
Schallschutz:  gem. Positionsbeschreibung
Einbauhöhe:  bis ca. 3,94 m ü OK Estrich
Einbaubereich:  EG Foyer und Besprechung

Hinweis:
Freiraum für querende Leitungen H<15 cm unterhalb des deckenmontierten UD-Profils ist zu beachten, d.h. in diesem Bereich sind keine CW-Profile zu montieren.
*Schnittstellen*
Schnittstellen

Schnittstellen zu ELT/TGA bauseits:

ELT bauseits stellt die Stromversorgung am Übergabepunkt/Steckdose.
Der AN Mobile Trennwand verlegt die Leerrohre innerhalb seiner Konstruktion und der Deckenschürze bis zum Steuerkasten einschl. der internen Verdrahtung.
Die Anschlußleitung vom Steuerkasten bis zum Übergabepunkt verlegt der AN Mobile Trennwand als steckerfertigen Anschluß einschl. Anschluß an die Stromzuführung.

Schnittstellen zu Trockenbau bauseits:

AN Trockenbau bauseits:
hält einen Streifen von ca. 1m Breite links und rechts der zu montierenden Mobiltrennwand von allen Deckenmontagen frei um Baufreiheit für den AN Mobiltrennwand zu gewährleisten.

AN Mobiltrennwand:
hat Baufreiheit zur Errichtung der Mobiltrennwände.
Nach termingerechter Fertigstellung der Mobiltrennwände erwirkt der AN unverzüglich die Abnahme über die OÜ des AG.

AN Trockenbau bauseits:
Nach Freimeldung durch die OÜ des AG erfolgt die bauseitige Ergänzung der Akustikdecken und der fachgerechte Anschluß an die Deckenschürze des AN Mobiltrennwand.

Schnittstelle zu Gußterrazzo:
Herstellung der Schalltrennung im Bodenaufbau Estrich und Terrazzo erfolgt durch das Gewerk Gußterrazzo.

#### Abschnitt 2.1 Mobile Trennwand Foyer

**2.1.10 Hängeunterkonstruktion Deckenschürze H 600mm**
*** gemäß Ausführungsbeschreibung 200
Hängeunterkonstruktion Deckenschürze H 600mm

Stahl-Abhänge-Unterkonstruktion, als nachjustierbare
Konstruktion, ohne Queraussteifung, korrosionsbeschichtet,
mit Laufschiene, für Aufhängung und Betrieb der Mobilen
Systemtrennwand gem. Ausführungsbeschreibung,
passend zum System, inkl. erforderliches Parksystem,
fertig vorgerichtet für Beplankung mit Trockenbauplatten,
der statische Nachweis wird gesondert vergütet.
Die Abhängkonstruktion muss mögliche Bewegungen aus Setzungen, dynamische Lasten aus der Decke, aufnehmen und gefahrlos für die mobile Trennwand ableiten.

Einbaubereich:  2 DIN 4103 (Bereiche mit großer
  Menschenansammlung)

Korrosionsschutz:  Nassbeschichtung SD min. 80 my
Stahlprofile:  nach Erfordnis u. geprüfter Statik AN
Abhängehöhe:  ca. 600 mm
Montageabstand:  nach geprüfter Statik AN
Laufschiene Typ:  Aluminium/Stahl, pulverbeschichtet
Farbton Laufschiene:  RAL 9016 weiß
Parksystem:  Paket quer oder parallel zur Wand nach
  Wahl des AG.

Einschl. Beplankung in Verbindung mit vor beschriebener Verstärkung. Unterkonstruktion aus UA 75 mm. Hohlraumdämmung aus Mineralwolle MW.
Beplankung:  UK vorgerichtet für 2x12,5 mm GKB je
  Seite
Länge Deckenschürze ca. 4.370 mm
Dicke Deckenschürze  125 mm
Höhe:  ca. 600 mm
Dämmschicht:  Mineralwolle MW DIN EN 13162, Dämmschichtdicke: ca. 80 mm, in Platten,
Anwendungsgebiet:  WTR nach DIN 4108-10,
  einlagig, dicht stoßen, abrutschsicher
  befestigen.

Länge Parkposition ca. 1.280 mm mit 2 Schienen
Deckenuntersicht der Parkposition ca. 1,28 x 1,15 m
abgehängte Decke der Parktasche erfolgt bauseits durch Gewerk Trockenbau.

Gesamtkonstruktion:
Schallschutz erf. Rw:  mind. 52 dB,
Einbauhöhe:  von ca. 3,34 m ü OK Estrich bis ca.
  3,94 m an UK Rohdecke
Detail:  7025
Einbauort:  EG Foyer an Aufenthalt
Menge: 4,370 m
DIN276-2008: 351

**2.1.20 Öffnung herstellen UK auswechseln eckig bis 500 cm2 Schott beidseitig Gipspl.**
Öffnung herstellen UK auswechseln eckig bis 500 cm2 Schott beidseitig Gipspl.
Öffnung herstellen, einschl. Unterkonstruktion auswechseln, eckig,
Dicke Wand 125 mm, mit UA-Profil DIN 18182-1 75/40/2, Korrosivitätskategorie C3 (mäßig) DIN EN ISO 12944-2, mit erwarteter Schutzdauer H DIN EN ISO 12944-1 von 15 bis 25 Jahren, Einfachständerwerk,
Öffnungsmaß bis ca. 500 cm2
Ausführung an Deckenschürze, Öffnung beidseitig, Bekleidung aus Gipsplatten, Bauplatten Typ A, 1. Seite 2-lagig, Dicke 1. Seite 1. Lage 12,5 mm, Dicke 1. Seite 2. Lage 12,5 mm,
2. Seite 2-lagig, Dicke 2. Seite 1. Lage 12,5 mm, Dicke 2. Seite 2. Lage 12,5 mm, bewertetes Schalldämm-Maß DIN 4109 Rw 55 dB, Arbeitshöhe der zu bearbeitenden Fläche über 3,5 bis 5,5 m über der Standfläche des hierfür erforderlichen Gerüstes, Gerüst wird gesondert vergütet.
Einschl. Leibungsbekleidung umlaufend 1-lagig.
Menge: 1,000 St
Leistungsbereichkatalog: 039
DIN276-2008: 359
Kostengruppe DIN 276 2018-12: 344

**2.1.30 Öffnung herstellen UK auswechseln eckig 500 bis 1000 cm2 Schott beidseitig Gipspl.**
Öffnung herstellen UK auswechseln eckig 500 bis 1000 cm2 Schott beidseitig Gipspl.
jedoch

Öffnung von über 500 bis ca. 1.000 cm2
hier: B 0,40 m H 0,33 m
Menge: 1,000 St
DIN276-2008: 359

**2.1.40 Öffnung herstellen UK auswechseln eckig 1000 bis 1500 cm2 Schott beidseitig Gipspl.**
Öffnung herstellen UK auswechseln eckig 1000 bis 1500 cm2 Schott beidseitig Gipspl.
jedoch

Öffnung von über 1.000 bis 1.500 cm2
hier B 0,51 m H 0,30 m
Menge: 1,000 St
DIN276-2008: 359

**2.1.50 Öffnung herstellen UK auswechseln eckig 1500 bis 2500 cm2 Schott beidseitig Gipspl.**
Öffnung herstellen UK auswechseln eckig 1500 bis 2500 cm2 Schott beidseitig Gipspl.
jedoch

Öffnung von über 1.500 bis 2.500 cm2
hier B 1,30 m H 0,25 m
Menge: 1,000 St
DIN276-2008: 359

**2.1.60 Öffnung herstellen UK auswechseln eckig 2500 bis 3500 cm2 Schott beidseitig Gipspl.**
Öffnung herstellen UK auswechseln eckig 2500 bis 3500 cm2 Schott beidseitig Gipspl.
jedoch

Öffnung von über 2.500 bis 3.500 cm2
hier B 1,30 m H 0,25 m
Menge: 1,000 St
DIN276-2008: 359

**2.1.80 Mobile Trennwand teilautomatisch Foyer Rw 52dB 100mm**
*** gemäß Ausführungsbeschreibung 200
Mobile Trennwand teilautomatisch Foyer
Falt-Schiebe-Trennwand als hängende Konstruktion, teilautomatisch, aus mehreren Einzelelementen, gemäß Ausführungsbeschreibung, komplett funktionstüchtig, mit Anschluß an das Gesamtsystem und die vor beschriebene Deckenschürze.

lichte Raumhöhe:  ca. 3.940 mm
Gesamtabmessung:  ca. 4.370 x 3.340 mm
Falt-Schiebewand:  ca. 13,9 m2
Einbaubereich:  2 DIN 4103 (Bereiche mit großer
  Menschenansammlung)

Einzelement Abmessungen
Breite:  ca. 1.005 mm
Systemhöhe:  ca. 3.340 mm
Anzahl Elemente:  4 St.
Schallschutz erf. Rw:  mind. 52 dB
Oberfläche:  Melaminharzbeschichtung
Farbe:  RAL 9016, weiß

Seitliches Festfeld an Fassade:
Seitliches Festfeld mit Wandanschlußprofil und dreiseitiger Bekleidung an Stahlbetonwand. Die Bearbeitung von Kleinflächen ist einzukalkulieren
Abmessungen
L x B x H:  ca. 210 x 100 x 3.940 mm

Seitliches Festfeld an Trockenbauwand:
Seitliches Festfeld mit Wandanschlußprofil zum Anschluß an Trockenbauwand vor Parkposition.
Abmessungen
L x B x H:  ca. 150 x 100 x 3.340 mm

Wandtyp:  W 5.1
Einbauort:  EG Foyer an Aufenthalt
Detailplan:  D 7025  G2 / A / 3 / 4

einschließlich Montagesatz für teilautomatischen Betrieb
bestehend aus Steuerkasten, Motor(e), Bedienfeld, Leerrohre, Verkabelung, Anschlußleitung, innere Verdrahtung und Anschluß an bauseits durch TGA bereitgestellte Stromversorgung (Steckeranschluß).
Kompletter Satz für betriebsfertigen Einbau der Mobilen, teilautomatischen Trennwand.
Menge: 1,000 St
Kostenträger: 1; DIN276-2008: 346
Leistungsbereichkatalog: 039
DIN276-2008: 346

#### Abschnitt 2.2 Mobile Trennwand Besprechung

**2.2.10 Hängeunterkonstruktion Deckenschürze H 840mm**
*** gemäß Ausführungsbeschreibung 200
Hängeunterkonstruktion Deckenschürze H 840mm

Stahl-Abhänge-Unterkonstruktion, als nachjustierbare
Konstruktion, ohne Queraussteifung, korrosionsbeschichtet,
mit Laufschiene, für Aufhängung und Betrieb der Mobilen
Systemtrennwand gem. Ausführungsbeschreibung,
passend zum System, inkl. erforderliches Parksystem,
fertig vorgerichtet für Beplankung mit Trockenbauplatten,
der statische Nachweis wird gesondert vergütet.
Die Abhängkonstruktion muss mögliche Bewegungen aus Setzungen, dynamische Lasten aus der Decke, aufnehmen und gefahrlos für die mobile Trennwand ableiten.

Einbaubereich:  2 DIN 4103 (Bereiche mit großer
  Menschenansammlung)

Korrosionsschutz:  Nassbeschichtung SD min. 80 my
Stahlprofile:  nach Erfordnis u. geprüfter Statik AN
Abhängehöhe:  ca. 840 mm
Montageabstand:  nach geprüfter Statik AN
Laufschiene Typ:  Aluminium/Stahl, pulverbeschichtet
Farbton Laufschiene:  RAL 9016 weiß
Parksystem:  Paket parallel oder quer zur Wand nach
  Wahl des AG

Einschl. Beplankung in Verbindung mit vor beschriebener Verstärkung. Unterkonstruktion aus UA 75 mm. Hohlraumdämmung aus Mineralwolle MW.
Beplankung:  UK vorgerichtet für 2x12,5 mm GKB je
  Seite
Dicke Deckenschürze 125 mm
Höhe:  ca. 840 mm
Dämmschicht:  Mineralwolle MW DIN EN 13162, Dämmschichtdicke: ca. 80 mm, in Platten,
Anwendungsgebiet:  WTR nach DIN 4108-10,
  einlagig, dicht stoßen, abrutschsicher
  befestigen.

Länge Parkposition ca. 1.280 mm mit 2 Schienen
Deckenuntersicht der Parkposition ca. 1,28 x 1,10 m
abgehängte Decke der Parktasche erfolgt bauseits durch Gewerk Trockenbau.

Gesamtkonstruktion:
Schallschtuz erf. Rw:  mind. 55 dB,
Einbauhöhe:  von ca. 3,10 m ü OK Estrich bis ca.
  3,94 m an UK Rohdecke
Detail:  7025 G1, 1, 2,  3
Einbaubereich:  EG Besprechungsraum
Menge: 5,860 m
DIN276-2008: 351

**2.2.20 Öffnung herstellen UK auswechseln eckig bis 500 cm2 Schott beidseitig Gipspl.**
Öffnung herstellen UK auswechseln eckig bis 500 cm2 Schott beidseitig Gipspl.
Öffnung herstellen, einschl. Unterkonstruktion auswechseln, eckig,
Dicke Wand 125 mm, mit UA-Profil DIN 18182-1 75/40/2, Korrosivitätskategorie C3 (mäßig) DIN EN ISO 12944-2, mit erwarteter Schutzdauer H DIN EN ISO 12944-1 von 15 bis 25 Jahren, Einfachständerwerk,
Öffnungsmaß bis ca. 500 cm2
Ausführung an Deckenschürze, Öffnung beidseitig, Bekleidung aus Gipsplatten, Bauplatten Typ A, 1. Seite 2-lagig, Dicke 1. Seite 1. Lage 12,5 mm, Dicke 1. Seite 2. Lage 12,5 mm,
2. Seite 2-lagig, Dicke 2. Seite 1. Lage 12,5 mm, Dicke 2. Seite 2. Lage 12,5 mm, bewertetes Schalldämm-Maß DIN 4109 Rw 55 dB, Arbeitshöhe der zu bearbeitenden Fläche über 3,5 bis 5,5 m über der Standfläche des hierfür erforderlichen Gerüstes, Gerüst wird gesondert vergütet.
Einschl. Leibungsbekleidung umlaufend 1-lagig.
Menge: 2,000 St
Leistungsbereichkatalog: 039
DIN276-2008: 359
Kostengruppe DIN 276 2018-12: 344

**2.2.30 Öffnung herstellen UK auswechseln eckig 500 bis 1000 cm2 Schott beidseitig Gipspl.**
Öffnung herstellen UK auswechseln eckig 500 bis 1000 cm2 Schott beidseitig Gipspl.
jedoch

Öffnung von über 500 bis ca. 1.000 cm2
hier: B 0,32 m H 0,13 m bis B 0,40 m H 0,16 m
Menge: 2,000 St
DIN276-2008: 359

**2.2.40 Öffnung herstellen UK auswechseln eckig 2500 bis 3500 cm2 Schott beidseitig Gipspl.**
Öffnung herstellen UK auswechseln eckig 2500 bis 3500 cm2 Schott beidseitig Gipspl.
jedoch

Öffnung von über 2.500 bis 3.500 cm2
hier B 0,46 m H 0,55 m
Menge: 1,000 St
DIN276-2008: 359

**2.2.50 Öffnung herstellen UK auswechseln rund D 250 bis 350 mm Schott beidseitig Gipspl.**
Öffnung herstellen UK auswechseln rund D 250 bis 350 mm Schott beidseitig Gipspl.
jedoch

Öffnung rund, Durchmesser von über 250 bis ca. 350 mm
hier 300 mm.
Menge: 1,000 St
DIN276-2008: 359

**2.2.70 Mobile Trennwand teilautomatisch Besprechung Rw 55dB 100mm**
*** gemäß Ausführungsbeschreibung 200
Mobile Trennwand teilautomatisch Besprechung
Falt-Schiebe-Trennwand als hängende Konstruktion, teilautomatisch, aus mehreren Einzelelementen, gemäß Ausführungsbeschreibung, komplett funktionstüchtig, mit Anschluß an das Gesamtsystem und die vor beschriebene Deckenschürze.

lichte Raumhöhe:  ca. 3.940 mm
Gesamtabmessung:  ca. 6.105 x 3.100 mm
Falt-Schiebewand:  ca. 19 m2
Einbaubereich:  2 DIN 4103 (Bereiche mit großer
  Menschenansammlung)

Einzelement Abmessungen
Breite:  ca. 950 mm
Systemhöhe:  ca. 3.100 mm
lichte Höhe:  ca. 3.940 mm
Anzahl Elemente:  6 St.
Fläche
Falt-Schiebewand:  ca. 18,9 m2
Schallschutz erf. Rw:  mind. 55 dB
Oberfläche:  Melaminharzbeschichtung
Farbe:  RAL 9016, weiß

Seitliches Festfeld an Fassade:
Seitliches Festfeld mit Wandanschlußprofil und dreiseitiger Bekleidung aus GKB an Stahlbetonwand. Die Bearbeitung von Kleinflächen ist einzukalkulieren
Abmessungen
L x B x H:  ca. 245 x 100 x 3.940 mm

Seitliches Festfeld an Trockenbauwand:
Seitliches Festfeld mit Wandanschlußprofil zum Anschluß an Trockenbauwand vor Parkposition.
Abmessungen
L x B x H:  ca. 150 x 100 x 3.340 mm

Wandtyp:  W 5.1
Einbauort:  EG Besprechungsraum
Detailplan:  D 7025  G1 / 1 / 2 / 3

einschließlich Montagesatz für teilautomatischen Betrieb
bestehend aus Steuerkasten, Motor(e), Bedienfeld, Leerrohre, Verkabelung, Anschlußleitung, innere Verdrahtung und Anschluß an bauseits durch TGA bereitgestellte Stromversorgung (Steckeranschluß).
Kompletter Satz für betriebsfertigen Einbau der Mobilen, teilautomatischen Trennwand.
Menge: 1,000 St
Kostenträger: 1; DIN276-2008: 346
Leistungsbereichkatalog: 039
DIN276-2008: 346
